# Piso drenante, con rejilla alveolar y agregado

- Propiedad del archivo: CYPE INGENIEROS, S.A.
- Formato: FIEBDC-3/2002
- Ámbito geográfico: Bolivia
- Divisa: BOB
- Costes indirectos: 3.00 %
- Gastos generales: 13.00 %
- Beneficio industrial: 6.00 %
- IVA: 13.00 %

## M Pisos y pisos urbanos

### MP Pisos urbanos

#### MPD Drenantes

**MPD200** m² Piso drenante, con rejilla alveolar y agregado.
Piso drenante, para tráfico peatonal, formado por capa de drenaje compactada de grava filtrante sin clasificar, de 8 cm de espesor, capa de nivelación compactada de arena con granulometría de 0 a 5 mm de diámetro, limpia, de 2 cm de espesor, rejilla alveolar de polietileno de alta densidad (HDPE) estable a los rayos UV, resistencia a compresión 400 t/m², de 58x58x3 cm, color blanco, con un porcentaje de huecos del 61% y capa de relleno compactada de grava caliza seleccionada de machaqueo, color, con granulometría de 5 a 10 mm de diámetro, de 6 cm de espesor cubriendo la rejilla alveolar.
Incluye: Transporte y descarga del material a pie de tajo. Extendido y compactación de la capa de drenaje. Extendido y compactación de la capa de nivelación. Disposición de las rejillas alveolares. Extendido y compactación de la capa de relleno.
Criterio de medición de proyecto: Superficie medida según documentación gráfica de Proyecto.
Criterio de medición de obra: Se medirá la superficie realmente ejecutada según especificaciones de Proyecto.

| Código | Ud | Descripción | Rendimiento | Precio | Importe |
|---|---|---|---|---|---|
| mt01ard030b | t | Grava filtrante sin clasificar. (material) | 0.120 | 169.27 | 20.31 |
| mt01ara010a | m³ | Arena con granulometría de 0 a 5 mm de diámetro, limpia. (material) | 0.020 | 127.80 | 2.56 |
| mt18rad011a | m² | Rejilla alveolar de polietileno de alta densidad (HDPE) estable a los rayos UV, resistencia a compresión 400 t/m², de 58x58x3 cm, color blanco, con un porcentaje de huecos del 61%, para estabilización de pisos drenantes con agregado. (material) | 1.050 | 142.45 | 149.57 |
| mt01arp030a | m³ | Grava caliza seleccionada de machaqueo, color, con granulometría de 5 a 10 mm de diámetro. (material) | 0.060 | 225.22 | 13.51 |
| mq01pan070b | h | Mini pala cargadora sobre neumáticos, de 52 kW/1 m³ kW. (maquinaria) | 0.025 | 246.50 | 6.16 |
| mq02rod010d | h | Bandeja vibrante de guiado manual, de 300 kg, anchura de trabajo 70 cm, reversible. (maquinaria) | 0.026 | 47.94 | 1.25 |
| mo041 | h | Especialista de construcción civil. (mano de obra) | 0.099 | 56.74 | 5.62 |
| mo087 | h | Ayudante 1ª de construcción civil. (mano de obra) | 0.218 | 42.41 | 9.25 |
| % | % | Herramienta menor | 2 % | 208.23 | 4.16 |
|  |  | Costes directos |  |  | 212.39 |
