# Piso drenante, con rejilla alveolar y pasto

- Propiedad del archivo: CYPE INGENIEROS, S.A.
- Formato: FIEBDC-3/2002
- Ámbito geográfico: Bolivia
- Divisa: BOB
- Costes indirectos: 3.00 %
- Gastos generales: 13.00 %
- Beneficio industrial: 6.00 %
- IVA: 13.00 %

## M Pisos y pisos urbanos

### MP Pisos urbanos

#### MPD Drenantes

**MPD210** m² Piso drenante, con rejilla alveolar y pasto.
Piso drenante, para tráfico peatonal, formado por capa de drenaje compactada de grava filtrante sin clasificar, de 10 cm de espesor, capa de nivelación compactada de arena con granulometría de 0 a 5 mm de diámetro, limpia, de 5 cm de espesor, rejilla alveolar de polietileno de alta densidad (HDPE) estable a los rayos UV, resistencia a compresión 200 t/m², de 50x50x4 cm, color verde, con un porcentaje de huecos del 95% y capa de relleno de tierra vegetal cribada y mezcla de semilla para pasto cubriendo la rejilla alveolar.
Incluye: Transporte y descarga del material a pie de tajo. Extendido y compactación de la capa de drenaje. Extendido y compactación de la capa de nivelación. Disposición de las rejillas alveolares. Abonado de fondo y extendido de la capa de relleno. Distribución de semillas. Tapado con mantillo. Primer riego.
Criterio de medición de proyecto: Superficie medida según documentación gráfica de Proyecto.
Criterio de medición de obra: Se medirá la superficie realmente ejecutada según especificaciones de Proyecto.

| Código | Ud | Descripción | Rendimiento | Precio | Importe |
|---|---|---|---|---|---|
| mt01ard030b | t | Grava filtrante sin clasificar. (material) | 0.150 | 169.27 | 25.39 |
| mt01ara010a | m³ | Arena con granulometría de 0 a 5 mm de diámetro, limpia. (material) | 0.050 | 127.80 | 6.39 |
| mt18rad010a | m² | Rejilla alveolar de polietileno de alta densidad (HDPE) estable a los rayos UV, resistencia a compresión 200 t/m², de 50x50x4 cm, color verde, con un porcentaje de huecos del 95%, para estabilización de pisos drenantes con pasto. (material) | 1.050 | 129.48 | 135.95 |
| mt48tif020a | kg | Abono para presiembra de pasto. (material) | 0.100 | 11.08 | 1.11 |
| mt48tie030a | m³ | Tierra vegetal cribada, suministrada a granel. (material) | 0.040 | 182.48 | 7.30 |
| mt48tis010a | kg | Mezcla de semilla para pasto. (material) | 0.035 | 48.27 | 1.69 |
| mt48tie040 | kg | Mantillo limpio cribado. (material) | 5.000 | 0.27 | 1.35 |
| mt08aaa010a | m³ | Agua. (material) | 0.050 | 11.86 | 0.59 |
| mq01pan070b | h | Mini pala cargadora sobre neumáticos, de 52 kW/1 m³ kW. (maquinaria) | 0.024 | 246.50 | 5.92 |
| mq02rod010d | h | Bandeja vibrante de guiado manual, de 300 kg, anchura de trabajo 70 cm, reversible. (maquinaria) | 0.026 | 47.94 | 1.25 |
| mo041 | h | Especialista de construcción civil. (mano de obra) | 0.099 | 56.74 | 5.62 |
| mo087 | h | Ayudante 1ª de construcción civil. (mano de obra) | 0.218 | 42.41 | 9.25 |
| mo040 | h | Especialista jardinero. (mano de obra) | 0.121 | 56.74 | 6.87 |
| mo115 | h | Ayudante 2ª de jardinero. (mano de obra) | 0.242 | 40.86 | 9.89 |
| % | % | Herramienta menor | 2 % | 218.57 | 4.37 |
|  |  | Costes directos |  |  | 222.94 |
