# Marca vial transversal

- Propiedad del archivo: CYPE INGENIEROS, S.A.
- Formato: FIEBDC-3/2002
- Ámbito geográfico: Bolivia
- Divisa: BOB
- Costes indirectos: 3.00 %
- Gastos generales: 13.00 %
- Beneficio industrial: 6.00 %
- IVA: 13.00 %

## M Pisos y pisos urbanos

### MS Señalización viaria

#### MSH Señalización horizontal

**MSH020** m Marca vial transversal.
Aplicación mecánica con máquina autopropulsada de pintura alcídica color blanco, para marca vial transversal continua, de 40 cm de anchura, para línea de detención. Incluso microesferas de vidrio, para conseguir efecto retrorreflectante en seco.
Incluye: Barrido mediante barredora mecánica. Premarcaje. Aplicación mecánica de la mezcla mediante pulverización.
Criterio de medición de proyecto: Longitud medida según documentación gráfica de Proyecto.
Criterio de medición de obra: Se medirá, a cinta corrida, la longitud realmente ejecutada según especificaciones de Proyecto.

| Código | Ud | Descripción | Rendimiento | Precio | Importe |
|---|---|---|---|---|---|
| mt27mvh030a | kg | Pintura alcídica color blanco. (material) | 0.288 | 28.36 | 8.17 |
| mt27mvh100a | kg | Microesferas de vidrio. (material) | 0.192 | 14.09 | 2.71 |
| mq11bar010 | h | Barredora remolcada con motor auxiliar. (maquinaria) | 0.001 | 446.55 | 0.45 |
| mq08war010b | h | Máquina autopropulsada, para pintar marcas viales sobre la calzada. (maquinaria) | 0.001 | 300.06 | 0.30 |
| mo041 | h | Especialista de construcción civil. (mano de obra) | 0.021 | 56.74 | 1.19 |
| mo087 | h | Ayudante 1ª de construcción civil. (mano de obra) | 0.011 | 42.41 | 0.47 |
| % | % | Herramienta menor | 2 % | 13.29 | 0.27 |
|  |  | Costes directos |  |  | 13.56 |
