# Marca vial transversal

- Propiedad del archivo: CYPE INGENIEROS, S.A.
- Formato: FIEBDC-3/2002
- Ámbito geográfico: Bolivia
- Divisa: BOB
- Costes indirectos: 3.00 %
- Gastos generales: 13.00 %
- Beneficio industrial: 6.00 %
- IVA: 13.00 %

## M Pisos y pisos urbanos

### MS Señalización viaria

#### MSH Señalización horizontal

**MSH020** m Marca vial transversal.
Aplicación mecánica con máquina autopropulsada de pintura alcídica color blanco, para marca vial transversal discontinua, de 50 cm de anchura, para paso para peatones y paso para ciclistas. Incluso microesferas de vidrio, para conseguir efecto retrorreflectante en seco.
Incluye: Barrido mediante barredora mecánica. Premarcaje. Aplicación mecánica de la mezcla mediante pulverización.
Criterio de medición de proyecto: Longitud medida según documentación gráfica de Proyecto.
Criterio de medición de obra: Se medirá, a cinta corrida, la longitud realmente ejecutada según especificaciones de Proyecto.

| Código | Ud | Descripción | Rendimiento | Precio | Importe |
|---|---|---|---|---|---|
| mt27mvh030a | kg | Pintura alcídica color blanco. (material) | 0.252 | 28.36 | 7.15 |
| mt27mvh100a | kg | Microesferas de vidrio. (material) | 0.168 | 14.09 | 2.37 |
| mq11bar010 | h | Barredora remolcada con motor auxiliar. (maquinaria) | 0.001 | 446.55 | 0.45 |
| mq08war010b | h | Máquina autopropulsada, para pintar marcas viales sobre la calzada. (maquinaria) | 0.001 | 300.06 | 0.30 |
| mo041 | h | Especialista de construcción civil. (mano de obra) | 0.021 | 56.74 | 1.19 |
| mo087 | h | Ayudante 1ª de construcción civil. (mano de obra) | 0.011 | 42.41 | 0.47 |
| % | % | Herramienta menor | 2 % | 11.93 | 0.24 |
|  |  | Costes directos |  |  | 12.17 |
