# Geotextil no tejido

- Propiedad del archivo: CYPE INGENIEROS, S.A.
- Formato: FIEBDC-3/2002
- Ámbito geográfico: Bolivia
- Divisa: BOB
- Costes indirectos: 3.00 %
- Gastos generales: 13.00 %
- Beneficio industrial: 6.00 %
- IVA: 13.00 %

## N Aislamientos e impermeabilizaciones

### NG Geosintéticos

#### NGX Geotextiles

**NGX010** m² Geotextil no tejido.
Provisión y colocación sobre el terreno de geotextil no tejido compuesto por fibras de polipropileno unidas por agujeteado, con una resistencia a la tracción longitudinal de 8,0 kN/m, una resistencia a la tracción transversal de 9,0 kN/m, una apertura de cono al ensayo de perforación dinámica según ISO 13433 inferior a 33,2 mm, resistencia CBR a punzonamiento 1,4 kN y una masa superficial de 110 g/m². Incluso cortes, fijaciones al terreno, resolución de solapes y uniones.
Incluye: Colocación del geotextil sobre el terreno. Resolución de solapes y uniones. Fijación del geotextil al terreno mediante grapas.
Criterio de medición de proyecto: Superficie medida según documentación gráfica de Proyecto.
Criterio de medición de obra: Se medirá la superficie realmente ejecutada según especificaciones de Proyecto, incluyendo las entregas y los solapes.

| Código | Ud | Descripción | Rendimiento | Precio | Importe |
|---|---|---|---|---|---|
| mt14gsa030dd | m² | Geotextil no tejido compuesto por fibras de polipropileno unidas por agujeteado, con una resistencia a la tracción longitudinal de 8 kN/m, una resistencia a la tracción transversal de 9 kN/m, una apertura de cono al ensayo de perforación dinámica según ISO 13433 inferior a 33,2 mm, resistencia CBR a punzonamiento 1,4 kN y una masa superficial de 110 g/m². (material) | 1.100 | 5.44 | 5.98 |
| mo041 | h | Especialista de construcción civil. (mano de obra) | 0.002 | 44.53 | 0.09 |
| mo087 | h | Ayudante 1ª de construcción civil. (mano de obra) | 0.005 | 33.24 | 0.17 |
| % | % | Herramienta menor | 2 % | 6.24 | 0.12 |
|  |  | Costes directos |  |  | 6.36 |
