# Impermeabilización de balsa o pequeño embalse, con geotextil y geomembrana

- Propiedad del archivo: CYPE INGENIEROS, S.A.
- Formato: FIEBDC-3/2002
- Ámbito geográfico: Bolivia
- Divisa: BOB
- Costes indirectos: 3.00 %
- Gastos generales: 13.00 %
- Beneficio industrial: 6.00 %
- IVA: 13.00 %

## N Aislamientos e impermeabilizaciones

### NI Impermeabilizaciones

#### NIB Obras hidráulicas

**NIB010** m² Impermeabilización de balsa o pequeño embalse, con geotextil y geomembrana.
Impermeabilización de balsa o pequeño embalse de agua no potable, con geomembrana homogénea de policloruro de vinilo plastificado (PVC-P), reforzada con fieltro de poliéster no tejido de hilo continuo, con resistencia a la intemperie, de 1,5 mm de espesor, color gris, con una densidad de 1240 kg/m³ según ISO 1183, resistencia CBR a punzonamiento de 3,1 kN según ISO 12236 y una resistencia al desgarro superior a 150 kN/m, colocada con solapes, sin adherir al soporte, sobre geotextil no tejido sintético, termosoldado, de polipropileno, con una resistencia a la tracción longitudinal de 28,0 kN/m, una resistencia a la tracción transversal de 32,0 kN/m, una apertura de cono al ensayo de perforación dinámica según ISO 13433 inferior a 4 mm, resistencia CBR a punzonamiento 1,5 kN y una masa superficial de 400 g/m².
Incluye: Limpieza previa de la superficie soporte. Replanteo y corte. Colocación del geotextil. Colocación de la impermeabilización. Resolución de las uniones.
Criterio de medición de proyecto: Superficie medida según documentación gráfica de Proyecto.
Criterio de medición de obra: Se medirá la superficie realmente ejecutada según especificaciones de Proyecto.

| Código | Ud | Descripción | Rendimiento | Precio | Importe |
|---|---|---|---|---|---|
| mt14gso030eiCb | m² | Geotextil no tejido sintético, termosoldado, de polipropileno, con una resistencia a la tracción longitudinal de 28 kN/m, una resistencia a la tracción transversal de 32 kN/m, una apertura de cono al ensayo de perforación dinámica según ISO 13433 inferior a 4 mm, resistencia CBR a punzonamiento 1,5 kN y una masa superficial de 400 g/m². (material) | 1.100 | 32.65 | 35.92 |
| mt15dag030c | m² | Geomembrana homogénea de policloruro de vinilo plastificado (PVC-P), reforzada con fieltro de poliéster no tejido de hilo continuo, con resistencia a la intemperie, de 1,5 mm de espesor, color gris, con una densidad de 1240 kg/m³ según ISO 1183, resistencia CBR a punzonamiento de 3,1 kN según ISO 12236 y una resistencia al desgarro superior a 150 kN/m, suministrada en rollos de 2,05 m de anchura y 150 m de longitud. (material) | 1.100 | 96.50 | 106.15 |
| op00pis010 |  | Pistola de aire caliente para soldadura de materiales termoplásticos. | 1.000 | 0.00 | 0.00 |
| mo029 | h | Especialista aplicador de láminas impermeabilizantes. (mano de obra) | 0.194 | 56.74 | 11.01 |
| mo067 | h | Ayudante 1ª aplicador de láminas impermeabilizantes. (mano de obra) | 0.194 | 42.41 | 8.23 |
| % | % | Herramienta menor | 2 % | 161.31 | 3.23 |
|  |  | Costes directos |  |  | 164.54 |
