# Farola con columna metálica

- Propiedad del archivo: CYPE INGENIEROS, S.A.
- Formato: FIEBDC-3/2002
- Ámbito geográfico: Bolivia
- Divisa: BOB
- Costes indirectos: 3.00 %
- Gastos generales: 13.00 %
- Beneficio industrial: 6.00 %
- IVA: 13.00 %

## T Equipamiento urbano

### TI Iluminación viaria

#### TIF Farolas

**TIF010** Ud Farola con columna metálica.
Farola, modelo Rama Led "SANTA & COLE", de 6200 mm de altura, compuesta por columna cilíndrica de dos tramos, con el tramo inferior de acero galvanizado pintado, de 152 mm de diámetro y el tramo superior de acero inoxidable AISI 304, de 129 mm de diámetro, acabado pulido y 2 luminarias rectangulares a distinta altura de aluminio anodizado, de 50 W de potencia máxima, de 1163x200x98 mm, con óptica de alto rendimiento de tecnología led y 48 led de 1 W, clase de protección I, grado de protección IP66. Incluso dado de cimentación realizado con hormigón simple H21, para un ambiente no severo, tamaño máximo del agregado 20 mm, consistencia plástica, accesorios y elementos de anclaje. Totalmente montada, conexionada y comprobada.
Criterio de valoración económica: El precio no incluye la excavación.
Incluye: Formación de cimentación de hormigón simple. Preparación de la superficie de apoyo. Fijación de la columna. Colocación de las luminarias. Conexionado. Limpieza del elemento.
Criterio de medición de proyecto: Número de unidades previstas, según documentación gráfica de Proyecto.
Criterio de medición de obra: Se medirá el número de unidades realmente ejecutadas según especificaciones de Proyecto.

| Código | Ud | Descripción | Rendimiento | Precio | Importe |
|---|---|---|---|---|---|
| mt10hmf120df | m³ | Hormigón simple H21, para un ambiente no severo, tamaño máximo del agregado 20 mm, consistencia plástica, con un asentamiento de 10 a 15 cm, medido con el cono de Abrams, premezclado en planta, según CBH 87. (material) | 0.448 | 822.35 | 368.41 |
| mt34syc015nQ | Ud | Farola, modelo Rama Led "SANTA & COLE", de 6200 mm de altura, compuesta por columna cilíndrica de dos tramos, con el tramo inferior de acero galvanizado pintado, de 152 mm de diámetro y el tramo superior de acero inoxidable AISI 304, de 129 mm de diámetro, acabado pulido y 2 luminarias rectangulares a distinta altura de aluminio anodizado, de 50 W de potencia máxima, de 1163x200x98 mm, con óptica de alto rendimiento de tecnología led y 48 led de 1 W, clase de protección I, grado de protección IP66, incluso placa base y pernos de anclaje. (material) | 1.000 | 42414.77 | 42414.77 |
| mq07gte010a | h | Grúa autopropulsada de brazo telescópico con una capacidad de elevación de 12 t y 20 m de altura máxima de trabajo. (maquinaria) | 0.220 | 367.58 | 80.87 |
| mq07cce010a | h | Camión con cesta elevadora de brazo articulado de 16 m de altura máxima de trabajo y 260 kg de carga máxima. (maquinaria) | 0.385 | 142.38 | 54.82 |
| mo020 | h | Especialista de construcción. (mano de obra) | 0.363 | 56.74 | 20.60 |
| mo113 | h | Ayudante 2ª de construcción. (mano de obra) | 0.242 | 40.86 | 9.89 |
| mo003 | h | Especialista electricista. (mano de obra) | 0.606 | 58.30 | 35.33 |
| mo102 | h | Ayudante 1ª de electricista. (mano de obra) | 0.606 | 42.33 | 25.65 |
| % | % | Herramienta menor | 2 % | 43010.34 | 860.21 |
|  |  | Costes directos |  |  | 43870.55 |
