# Arenero

- Propiedad del archivo: CYPE INGENIEROS, S.A.
- Formato: FIEBDC-3/2002
- Ámbito geográfico: Bolivia
- Divisa: BOB
- Costes indirectos: 3.00 %
- Gastos generales: 13.00 %
- Beneficio industrial: 6.00 %
- IVA: 13.00 %

## T Equipamiento urbano

### TJ Áreas de juegos infantiles

#### TJJ Juegos infantiles

**TJJ010** Ud Arenero.
Arenero de madera de pino silvestre, tratada en autoclave, de 3,00x3,00 m, para niños de 1 a 10 años, con zona de seguridad de 30,50 m² y 0,30 m de altura libre de caída. Colocación en obra: con tacos químicos, sobre una base de hormigón. Incluso arena para relleno interior del juego infantil.
Incluye: Replanteo. Excavación. Vaciado de la base de apoyo. Fijación del juego infantil. Vertido de la arena.
Criterio de medición de proyecto: Número de unidades previstas, según documentación gráfica de Proyecto.
Criterio de medición de obra: Se medirá el número de unidades realmente ejecutadas según especificaciones de Proyecto.

| Código | Ud | Descripción | Rendimiento | Precio | Importe |
|---|---|---|---|---|---|
| mt10hmf120df | m³ | Hormigón simple H21, para un ambiente no severo, tamaño máximo del agregado 20 mm, consistencia plástica, con un asentamiento de 10 a 15 cm, medido con el cono de Abrams, premezclado en planta, según CBH 87. (material) | 0.350 | 822.35 | 287.82 |
| mt50spl105b | Ud | Fijación compuesta por taco químico, arandela y tornillo de acero. (material) | 8.000 | 43.90 | 351.20 |
| mt52jig010J | Ud | Arenero de madera de pino silvestre, tratada en autoclave, de 3,00x3,00 m, para niños de 1 a 10 años, con zona de seguridad de 30,50 m² y 0,30 m de altura libre de caída, con elementos de fijación. (material) | 1.000 | 12683.70 | 12683.70 |
| mt01arp021b | m³ | Arena de granulometría comprendida entre 0,2 y 2 mm, sin partículas de lodo ni de arcilla, para áreas de juegos infantiles. (material) | 1.350 | 337.83 | 456.07 |
| op00tal010 |  | Taladro. | 1.000 | 0.00 | 0.00 |
| op00ato010 |  | Atornillador. | 1.000 | 0.00 | 0.00 |
| mo041 | h | Especialista de construcción civil. (mano de obra) | 3.029 | 56.74 | 171.87 |
| mo087 | h | Ayudante 1ª de construcción civil. (mano de obra) | 3.029 | 42.41 | 128.46 |
| % | % | Herramienta menor | 2 % | 14079.12 | 281.58 |
|  |  | Costes directos |  |  | 14360.70 |
