# Piso absorbedor de impactos, de material granular

- Propiedad del archivo: CYPE INGENIEROS, S.A.
- Formato: FIEBDC-3/2002
- Ámbito geográfico: Bolivia
- Divisa: BOB
- Costes indirectos: 3.00 %
- Gastos generales: 13.00 %
- Beneficio industrial: 6.00 %
- IVA: 13.00 %

## T Equipamiento urbano

### TJ Áreas de juegos infantiles

#### TJR Pisos absorbedores de impactos

**TJR010** m² Piso absorbedor de impactos, de material granular.
Piso absorbedor de impactos para una altura máxima de caída de 3,0 m, en áreas exteriores de juegos infantiles, formado por una capa de gravilla, no compactada, de 30 cm de espesor.
Incluye: Transporte y descarga del material a pie de tajo. Extendido y nivelación del material.
Criterio de medición de proyecto: Superficie medida según documentación gráfica de Proyecto.
Criterio de medición de obra: Se medirá la superficie realmente ejecutada según especificaciones de Proyecto.

| Código | Ud | Descripción | Rendimiento | Precio | Importe |
|---|---|---|---|---|---|
| mt01arp032c | m³ | Gravilla de canto rodado lavado de 2 a 8 mm de diámetro. (material) | 0.300 | 268.12 | 80.44 |
| mq01pan070b | h | Mini pala cargadora sobre neumáticos, de 52 kW/1 m³ kW. (maquinaria) | 0.110 | 246.50 | 27.12 |
| mo087 | h | Ayudante 1ª de construcción civil. (mano de obra) | 0.061 | 42.41 | 2.59 |
| % | % | Herramienta menor | 2 % | 110.15 | 2.20 |
|  |  | Costes directos |  |  | 112.35 |
