# Papelera de madera

- Propiedad del archivo: CYPE INGENIEROS, S.A.
- Formato: FIEBDC-3/2002
- Ámbito geográfico: Bolivia
- Divisa: BOB
- Costes indirectos: 3.00 %
- Gastos generales: 13.00 %
- Beneficio industrial: 6.00 %
- IVA: 13.00 %

## T Equipamiento urbano

### TM Mobiliario urbano

#### TME Papeleras

**TME050** Ud Papelera de madera.
Papelera, de 50x30x100 cm y 45 litros de capacidad, con cuerpo de madera, fijada a una base de hormigón H21, para un ambiente no severo, tamaño máximo del agregado 20 mm, consistencia plástica con elementos de anclaje.
Criterio de valoración económica: El precio incluye la excavación.
Incluye: Replanteo. Excavación con medios manuales. Vaciado de la base de apoyo. Montaje. Eliminación y limpieza del material sobrante.
Criterio de medición de proyecto: Número de unidades previstas, según documentación gráfica de Proyecto.
Criterio de medición de obra: Se medirá el número de unidades realmente ejecutadas según especificaciones de Proyecto.

| Código | Ud | Descripción | Rendimiento | Precio | Importe |
|---|---|---|---|---|---|
| mt52pap050b | Ud | Papelera, de 50x30x100 cm y 45 litros de capacidad, con cuerpo de madera, incluso pernos de anclaje. (material) | 1.000 | 3971.56 | 3971.56 |
| mt10hmf120de | m³ | Hormigón simple H21, para un ambiente no severo, tamaño máximo del agregado 20 mm, consistencia blanda, con un asentamiento de 6 a 9 cm, medido con el cono de Abrams, premezclado en planta, según CBH 87. (material) | 0.250 | 822.10 | 205.53 |
| mt09reh330 | kg | Mortero de resina epoxi con arena de sílice, de endurecimiento rápido, para relleno de anclajes. (material) | 0.200 | 38.51 | 7.70 |
| mo041 | h | Especialista de construcción civil. (mano de obra) | 0.582 | 57.16 | 33.27 |
| mo087 | h | Ayudante 1ª de construcción civil. (mano de obra) | 0.582 | 42.73 | 24.87 |
| % | % | Herramienta menor | 2 % | 4242.93 | 84.86 |
|  |  | Costes directos |  |  | 4327.79 |
