# Jardinera de fundición

- Propiedad del archivo: CYPE INGENIEROS, S.A.
- Formato: FIEBDC-3/2002
- Ámbito geográfico: Bolivia
- Divisa: BOB
- Costes indirectos: 3.00 %
- Gastos generales: 13.00 %
- Beneficio industrial: 6.00 %
- IVA: 13.00 %

## T Equipamiento urbano

### TM Mobiliario urbano

#### TMJ Jardineras

**TMJ010** Ud Jardinera de fundición.
Jardinera cuadrada de fundición, de 60x60x50 cm, pintada en color negro.
Incluye: Colocación de la jardinera. Eliminación y limpieza del material sobrante.
Criterio de medición de proyecto: Número de unidades previstas, según documentación gráfica de Proyecto.
Criterio de medición de obra: Se medirá el número de unidades realmente ejecutadas según especificaciones de Proyecto.

| Código | Ud | Descripción | Rendimiento | Precio | Importe |
|---|---|---|---|---|---|
| mt52mug100a | Ud | Jardinera cuadrada de fundición, de 60x60x50 cm, pintada en color negro. (material) | 1.000 | 7587.05 | 7587.05 |
| mq04cag010a | h | Camión con grúa de hasta 6 t. (maquinaria) | 0.363 | 372.75 | 135.31 |
| mo041 | h | Especialista de construcción civil. (mano de obra) | 0.400 | 57.16 | 22.86 |
| mo087 | h | Ayudante 1ª de construcción civil. (mano de obra) | 0.654 | 42.73 | 27.95 |
| % | % | Herramienta menor | 2 % | 7773.17 | 155.46 |
|  |  | Costes directos |  |  | 7928.63 |
