# Puerta de acceso en vallado de recinto para perros

- Propiedad del archivo: CYPE INGENIEROS, S.A.
- Formato: FIEBDC-3/2002
- Ámbito geográfico: Bolivia
- Divisa: BOB
- Costes indirectos: 3.00 %
- Gastos generales: 13.00 %
- Beneficio industrial: 6.00 %
- IVA: 13.00 %

## T Equipamiento urbano

### TM Mobiliario urbano

#### TMS Mobiliario canino

**TMS040** Ud Puerta de acceso en vallado de recinto para perros.
Puerta de acceso en vallado de recinto para perros, de madera, de 1,00x0,80 m, con bisagras y pestillo, fijada a una base de hormigón H21, para un ambiente no severo, tamaño máximo del agregado 20 mm, consistencia plástica.
Criterio de valoración económica: El precio incluye la excavación.
Incluye: Replanteo. Excavación con medios manuales. Vaciado de la base de apoyo. Fijación del elemento.
Criterio de medición de proyecto: Número de unidades previstas, según documentación gráfica de Proyecto.
Criterio de medición de obra: Se medirá el número de unidades realmente ejecutadas según especificaciones de Proyecto.

| Código | Ud | Descripción | Rendimiento | Precio | Importe |
|---|---|---|---|---|---|
| mt10hmf120df | m³ | Hormigón simple H21, para un ambiente no severo, tamaño máximo del agregado 20 mm, consistencia plástica, con un asentamiento de 10 a 15 cm, medido con el cono de Abrams, premezclado en planta, según CBH 87. (material) | 0.150 | 822.35 | 123.35 |
| mt52moc040a | Ud | Puerta de acceso para vallado de recinto para perros, de madera, de 1,00x0,80 m, con bisagras y pestillo, incluso elementos de fijación. (material) | 1.000 | 1079.74 | 1079.74 |
| op00tal010 |  | Taladro. | 1.000 | 0.00 | 0.00 |
| op00ato010 |  | Atornillador. | 1.000 | 0.00 | 0.00 |
| mo041 | h | Especialista de construcción civil. (mano de obra) | 1.575 | 56.74 | 89.37 |
| mo087 | h | Ayudante 1ª de construcción civil. (mano de obra) | 1.575 | 42.41 | 66.80 |
| % | % | Herramienta menor | 2 % | 1359.26 | 27.19 |
|  |  | Costes directos |  |  | 1386.45 |
