# Bolardo fijo, de hormigón prefabricado

- Propiedad del archivo: CYPE INGENIEROS, S.A.
- Formato: FIEBDC-3/2002
- Ámbito geográfico: Bolivia
- Divisa: BOB
- Costes indirectos: 3.00 %
- Gastos generales: 13.00 %
- Beneficio industrial: 6.00 %
- IVA: 13.00 %

## T Equipamiento urbano

### TP Protecciones peatonales

#### TPH Hitos y bolardos

**TPH050** Ud Bolardo fijo, de hormigón prefabricado.
Bolardo fijo esférico, de 30 cm de diámetro, de hormigón prefabricado, con tratamiento hidrófugo, colocación con pernos de anclaje y aglomerante hidráulico.
Criterio de valoración económica: El precio no incluye la superficie soporte.
Incluye: Replanteo. Colocación.
Criterio de medición de proyecto: Número de unidades previstas, según documentación gráfica de Proyecto.
Criterio de medición de obra: Se medirá el número de unidades realmente ejecutadas según especificaciones de Proyecto.

| Código | Ud | Descripción | Rendimiento | Precio | Importe |
|---|---|---|---|---|---|
| mt52mug310g | Ud | Bolardo fijo esférico, de 30 cm de diámetro, de hormigón prefabricado, con tratamiento hidrófugo, incluso pernos de anclaje. (material) | 1.000 | 397.67 | 397.67 |
| mt09amp010a | kg | Aglomerante hidráulico, compuesto por cementos de alta resistencia y aditivos específicos, de fraguado rápido. (material) | 0.200 | 5.05 | 1.01 |
| mo041 | h | Especialista de construcción civil. (mano de obra) | 0.485 | 59.67 | 28.94 |
| mo087 | h | Ayudante 1ª de construcción civil. (mano de obra) | 0.485 | 44.60 | 21.63 |
| % | % | Herramienta menor | 2 % | 449.25 | 8.99 |
|  |  | Costes directos |  |  | 458.24 |
