# Señal vertical de tráfico

- Propiedad del archivo: CYPE INGENIEROS, S.A.
- Formato: FIEBDC-3/2002
- Ámbito geográfico: Bolivia
- Divisa: BOB
- Costes indirectos: 3.00 %
- Gastos generales: 13.00 %
- Beneficio industrial: 6.00 %
- IVA: 13.00 %

## T Equipamiento urbano

### TS Señalización y soportes publicitarios

#### TSV Señalización vertical

**TSV050** Ud Señal vertical de tráfico.
Provisión y colocación sobre el soporte de señal vertical de tráfico de acero galvanizado, cuadrada, de 120 cm de lado, con retrorreflectancia nivel 3 (D.G.). Incluso accesorios, tornillería y elementos de anclaje.
Incluye: Montaje.
Criterio de medición de proyecto: Número de unidades previstas, según documentación gráfica de Proyecto.
Criterio de medición de obra: Se medirá el número de unidades realmente suministradas según especificaciones de Proyecto.

| Código | Ud | Descripción | Rendimiento | Precio | Importe |
|---|---|---|---|---|---|
| mt53spc030i | Ud | Señal vertical de tráfico de acero galvanizado, cuadrada, de 120 cm de lado, con retrorreflectancia nivel 3 (D.G.), incluso accesorios, tornillería y elementos de anclaje. (material) | 1.000 | 3253.62 | 3253.62 |
| mq07cce010a | h | Camión con cesta elevadora de brazo articulado de 16 m de altura máxima de trabajo y 260 kg de carga máxima. (maquinaria) | 0.187 | 142.38 | 26.63 |
| mo041 | h | Especialista de construcción civil. (mano de obra) | 0.242 | 56.74 | 13.73 |
| mo087 | h | Ayudante 1ª de construcción civil. (mano de obra) | 0.242 | 42.41 | 10.26 |
| % | % | Herramienta menor | 2 % | 3304.24 | 66.08 |
|  |  | Costes directos |  |  | 3370.32 |
