# Poste para soporte de señalización vertical de tráfico

- Propiedad del archivo: CYPE INGENIEROS, S.A.
- Formato: FIEBDC-3/2002
- Ámbito geográfico: Bolivia
- Divisa: BOB
- Costes indirectos: 3.00 %
- Gastos generales: 13.00 %
- Beneficio industrial: 6.00 %
- IVA: 13.00 %

## T Equipamiento urbano

### TS Señalización y soportes publicitarios

#### TSV Señalización vertical

**TSV030** Ud Poste para soporte de señalización vertical de tráfico.
Poste de 3 m de altura, de tubo de acero galvanizado, de sección rectangular, de 80x40x2 mm, para soporte de señalización vertical de tráfico, hincado con medios mecánicos al terreno. Incluso replanteo.
Incluye: Replanteo y marcado de los ejes. Hincado del poste.
Criterio de medición de proyecto: Número de unidades previstas, según documentación gráfica de Proyecto.
Criterio de medición de obra: Se medirá el número de unidades realmente suministradas según especificaciones de Proyecto.

| Código | Ud | Descripción | Rendimiento | Precio | Importe |
|---|---|---|---|---|---|
| mt53bps030b | m | Poste de tubo de acero galvanizado, de sección rectangular, de 80x40x2 mm, para soporte de señalización vertical de tráfico. (material) | 3.000 | 78.01 | 234.03 |
| mq03tab050 | h | Equipo de hinca de postes, sobre neumáticos. (maquinaria) | 0.044 | 321.07 | 14.13 |
| mo041 | h | Especialista de construcción civil. (mano de obra) | 0.061 | 56.74 | 3.46 |
| mo087 | h | Ayudante 1ª de construcción civil. (mano de obra) | 0.121 | 42.41 | 5.13 |
| % | % | Herramienta menor | 2 % | 256.75 | 5.14 |
|  |  | Costes directos |  |  | 261.89 |
