# Mampara de protección contra proyección de partículas

- Propiedad del archivo: CYPE INGENIEROS, S.A.
- Formato: FIEBDC-3/2002
- Ámbito geográfico: Bolivia
- Divisa: BOB
- Costes indirectos: 3.00 %
- Gastos generales: 13.00 %
- Beneficio industrial: 6.00 %
- IVA: 13.00 %

## Y Seguridad y salud

### YC Sistemas de protección colectiva

#### YCT Protección de zonas de trabajo

**YCT010** Ud Mampara de protección contra proyección de partículas.
Protección contra proyección de partículas, formada por mampara plegable móvil, compuesta por tableros de madera, acabado estratificado, de 3x2 m, amortizable en 4 usos.
Criterio de medición de proyecto: Número de unidades previstas, según Estudio o Estudio Básico de Seguridad y Salud.
Criterio de medición de obra: Se medirá el número de unidades realmente colocadas según especificaciones de Estudio o Estudio Básico de Seguridad y Salud.

| Código | Ud | Descripción | Rendimiento | Precio | Importe |
|---|---|---|---|---|---|
| mt50les100 | Ud | Mampara plegable móvil, de 3 m de anchura y 2 m de altura, con tablero de madera, acabado estratificado, para protección contra proyección de partículas. (material) | 0.250 | 2468.21 | 617.05 |
| mo120 | h | Peón Seguridad y Salud. (mano de obra) | 0.242 | 40.86 | 9.89 |
| % | % | Herramienta menor | 2 % | 626.94 | 12.54 |
|  |  | Costes directos |  |  | 639.48 |
