# Piqueta reflectante

- Propiedad del archivo: CYPE INGENIEROS, S.A.
- Formato: FIEBDC-3/2002
- Ámbito geográfico: Bolivia
- Divisa: BOB
- Costes indirectos: 3.00 %
- Gastos generales: 13.00 %
- Beneficio industrial: 6.00 %
- IVA: 13.00 %

## Y Seguridad y salud

### YS Señalización provisional de obras

#### YSB Balizamiento

**YSB100** Ud Piqueta reflectante.
Provisión y colocación en el terreno de piqueta reflectante de jalonamiento, a una cara, para balizamiento, con pica de 40 cm y retrorreflectancia nivel 1 (E.G.), amortizable en 10 usos. Incluso mantenimiento en condiciones seguras durante todo el periodo de tiempo que se requiera y desmontaje.
Incluye: Replanteo. Hincado de las piquetas en el terreno. Desmontaje posterior. Transporte hasta el lugar de almacenaje o retirada a contenedor.
Criterio de medición de proyecto: Número de unidades previstas, según Estudio o Estudio Básico de Seguridad y Salud.
Criterio de medición de obra: Se medirá el número de unidades realmente colocadas según especificaciones de Estudio o Estudio Básico de Seguridad y Salud.

| Código | Ud | Descripción | Rendimiento | Precio | Importe |
|---|---|---|---|---|---|
| mt50bal100a | Ud | Piqueta reflectante de jalonamiento, a una cara, para balizamiento, con pica de 40 cm y retrorreflectancia nivel 1 (E.G.). (material) | 0.100 | 49.60 | 4.96 |
| mo120 | h | Peón Seguridad y Salud. (mano de obra) | 0.182 | 41.17 | 7.49 |
| % | % | Herramienta menor | 2 % | 12.45 | 0.25 |
|  |  | Costes directos |  |  | 12.70 |
