# Protección de aceras y de bordillos

- Propiedad del archivo: CYPE Ingenieros S.A.
- Formato: FIEBDC-3/2016
- Programa: Generador de precios de la construcción. CYPE Ingenieros, S.A.
- Fecha: 07/04/2024
- Ámbito geográfico: Bolivia
- Divisa: BOB
- Costes indirectos: 3 %
- Gastos generales: 13 %
- Beneficio industrial: 6 %
- IVA: 13 %

## 0 Trabajos preliminares

### 0C Protecciones provisionales

#### 0CA Aceras y bordillos

**0CA010** m² Protección de aceras y de bordillos.
Protección de aceras y de bordillos existentes que pudieran verse afectados por el paso de vehículos durante los trabajos, mediante extendido de lámina separadora de polietileno, con una masa superficial de 230 g/m² y base de hormigón simple de 10 cm de espesor, realizada con hormigón H15, para un ambiente no severo, tamaño máximo del agregado 20 mm, consistencia blanda, premezclado en planta y vaciado con bomba.
Incluye: Colocación de la lámina separadora. Replanteo de las juntas de construcción y de dilatación. Tendido de niveles mediante toques, maestras de hormigón o reglas. Riego de la superficie base. Formación de juntas de construcción y de juntas perimetrales de dilatación. Vaciado y compactación del hormigón. Curado del hormigón. Demolición del piso con martillo neumático. Fragmentación de los escombros en piezas manejables. Retirada y acopio de escombros. Limpieza de los restos de obra. Carga manual de escombros sobre camión o contenedor.
Criterio de medición de proyecto: Superficie medida según documentación gráfica de Proyecto.
Criterio de medición de obra: Se medirá la superficie realmente ejecutada según especificaciones de Proyecto.

| Código | Ud | Descripción | Rendimiento | Precio | Importe |
|---|---|---|---|---|---|
| mt16png010e | m² | Film de polietileno de 0,25 mm de espesor y 230 g/m² de masa superficial. (material) | 1.1 | 4.97 | 5.467 |
| mt10hmf120be | m³ | Hormigón simple H15, para un ambiente no severo, tamaño máximo del agregado 20 mm, consistencia blanda, con un asentamiento de 6 a 9 cm, medido con el cono de Abrams, premezclado en planta, según CBH 87. (material) | 0.105 | 815.2 | 85.596 |
| mq06vib020 | h | Regla vibrante de 3 m. (maquinaria) | 0.092 | 35.03 | 3.223 |
| mq06bhe010 | h | Camión bomba estacionado en obra, para bombeo de hormigón. (maquinaria) | 0.005 | 1275.27 | 6.376 |
| mq05mai030 | h | Martillo neumático. (maquinaria) | 0.165 | 30.6 | 5.049 |
| mq05pdm010a | h | Compresor portátil eléctrico 2 m³/min de caudal. (maquinaria) | 0.165 | 28.58 | 4.716 |
| mo020 | h | Especialista de construcción. (mano de obra) | 0.067 | 56.74 | 3.802 |
| mo113 | h | Ayudante 2ª de construcción. (mano de obra) | 0.188 | 40.86 | 7.682 |
| mo077 | h | Ayudante 1ª de construcción. (mano de obra) | 0.033 | 42.41 | 1.400 |
| mo112 | h | Ayudante general de construcción. (mano de obra) | 0.182 | 41.53 | 7.558 |
| % | % | Herramienta menor | 2 % | 130.869 | 2.617 |
|  |  | Costes directos |  |  | 133.486 |

Residuos:
- colocación: mt16png010e Film de polietileno de 0,25 mm de espesor y 230 g/m² de masa superficial; factor de residuo 0.06
- colocación: mt10hmf120be; factor de residuo 0.00130864
- demolición: ruo170101 Hormigón (hormigones, morteros y prefabricados). (componente de residuo); rendimiento 230 kg; Código LER 17 01 01; Masa del elemento 1 kg; Volumen 0.000667 m3
- demolición: ruo170405 Hierro y acero. (componente de residuo); rendimiento 0.03 kg; Código LER 17 04 05; Masa del elemento 1 kg; Volumen 0.000476 m3

## Recursos

**mt16png010e** m² Film de polietileno de 0,25 mm de espesor y 230 g/m² de masa superficial
Datos técnicos: Coste energético 33.844 MJ; Emisión de CO2 1.233 kg; Código LER 17 06 04; Masa del elemento 0.23 kg; Volumen 0.000383 m3
Residuos:
- embalaje: re170203 Plástico. (componente de residuo); rendimiento 0.024 kg; Código LER 17 02 03; Masa del elemento 1 kg; Volumen 0.001667 m3

**mt10hmf120be** m³ Hormigón simple H15
Datos técnicos: Coste energético 1840.000 MJ; Emisión de CO2 230.000 kg; Código LER 17 01 01; Masa del elemento 2300 kg; Volumen 1.533333 m3
