# Protección de farola

- Propiedad del archivo: CYPE Ingenieros S.A.
- Formato: FIEBDC-3/2016
- Programa: Generador de precios de la construcción. CYPE Ingenieros, S.A.
- Fecha: 05/11/2024
- Ámbito geográfico: Bolivia
- Divisa: BOB
- Costes indirectos: 3 %
- Gastos generales: 13 %
- Beneficio industrial: 6 %
- IVA: 13 %

## 0 Trabajos preliminares

### 0C Protecciones provisionales

#### 0CP Alumbrado público

**0CP010** Ud Protección de farola.
Protección de farola existente mediante vallas peatonales de hierro, de 1,10x2,50 m, color amarillo, con barrotes verticales montados sobre bastidor de tubo, con dos pies metálicos, amortizables en 20 usos, para impedir el golpeo por parte de la maquinaria durante los trabajos en las proximidades. Incluso mantenimiento en condiciones seguras durante todo el periodo de tiempo que se requiera y desmontaje.
Incluye: Montaje. Desmontaje posterior. Transporte hasta el lugar de almacenaje o retirada a contenedor.
Criterio de medición de proyecto: Número de unidades previstas, según documentación gráfica de Proyecto.
Criterio de medición de obra: Se medirá el número de unidades realmente ejecutadas según especificaciones de Proyecto.

| Código | Ud | Descripción | Rendimiento | Precio | Importe |
|---|---|---|---|---|---|
| mt50vbe010dbk | Ud | Valla peatonal de hierro, de 1,10x2,50 m, color amarillo, con barrotes verticales montados sobre bastidor de tubo, con dos pies metálicos, incluso placa para publicidad. (material) | 0.15 | 390.11 | 58.517 |
| mo113 | h | Ayudante 2ª de construcción. (mano de obra) | 0.121 | 41.17 | 4.982 |
| % | % | Herramienta menor | 2 % | 63.499 | 1.270 |
|  |  | Costes directos |  |  | 64.769 |

Residuos:
- colocación: mt50vbe010dbk; factor de residuo 1

## Recursos

**mt50vbe010dbk** Ud Valla peatonal de hierro
Datos técnicos: Coste energético 137.620 MJ; Emisión de CO2 7.140 kg; Código LER 17 04 05; Masa del elemento 14 kg; Volumen 0.006667 m3
