# Rebajamiento del nivel freático con bomba autoaspirante

- Propiedad del archivo: CYPE Ingenieros S.A.
- Formato: FIEBDC-3/2016
- Programa: Generador de precios de la construcción. CYPE Ingenieros, S.A.
- Fecha: 07/04/2024
- Ámbito geográfico: Bolivia
- Divisa: BOB
- Costes indirectos: 3 %
- Gastos generales: 13 %
- Beneficio industrial: 6 %
- IVA: 13 %

## A Acondicionamiento del terreno

### AC Movimiento de tierras en obra civil

#### ACG Gestión del agua freática

**ACG020** h Rebajamiento del nivel freático con bomba autoaspirante.
Rebajamiento del nivel freático en trabajos de excavación, con bomba autoaspirante, para un caudal máximo de 240 m³/h.
Incluye: Rebajamiento del nivel freático.
Criterio de medición de proyecto: Tiempo estimado según estudio geotécnico del terreno.
Criterio de medición de obra: Amortización en forma de alquiler por horas, según condiciones definidas en el contrato suscrito con la empresa suministradora.

| Código | Ud | Descripción | Rendimiento | Precio | Importe |
|---|---|---|---|---|---|
| mq12bau030e | h | Bomba autoaspirante eléctrica de aguas limpias alta presión, de 3 kW, para un caudal de 240 m³/h. (maquinaria) | 1.1 | 30.84 | 33.924 |
| mq08gel010j | h | Grupo electrógeno insonorizado, trifásico, de 30 kVA de potencia. (maquinaria) | 1.1 | 28.7 | 31.570 |
| % | % | Herramienta menor | 2 % | 65.494 | 1.310 |
|  |  | Costes directos |  |  | 66.804 |
