# Extendido, perfilado y refino de tierras

- Propiedad del archivo: CYPE Ingenieros S.A.
- Formato: FIEBDC-3/2016
- Programa: Generador de precios de la construcción. CYPE Ingenieros, S.A.
- Fecha: 07/04/2024
- Ámbito geográfico: Bolivia
- Divisa: BOB
- Costes indirectos: 3 %
- Gastos generales: 13 %
- Beneficio industrial: 6 %
- IVA: 13 %

## A Acondicionamiento del terreno

### AC Movimiento de tierras en obra civil

#### ACP Perfilados, refinos y rasanteos

**ACP040** m² Extendido, perfilado y refino de tierras.
Extendido y perfilado de tierras con medios mecánicos y refino con medios manuales.
Incluye: Preparación de la zona de trabajo. Situación de los puntos topográficos. Ejecución del extendido, del perfilado y del refino.
Criterio de medición de proyecto: Superficie medida según documentación gráfica de Proyecto.
Criterio de medición de obra: Se medirá la superficie realmente ejecutada según especificaciones de Proyecto.

| Código | Ud | Descripción | Rendimiento | Precio | Importe |
|---|---|---|---|---|---|
| mq01pan010a | h | Pala cargadora sobre neumáticos de 120 kW/1,9 m³. (maquinaria) | 0.011 | 301.79 | 3.320 |
| mo087 | h | Ayudante 1ª de construcción civil. (mano de obra) | 0.036 | 42.41 | 1.527 |
| % | % | Herramienta menor | 2 % | 4.847 | 0.097 |
|  |  | Costes directos |  |  | 4.944 |

Residuos:
- excavación: ruo170504 Tierra y piedras distintas de las especificadas en el código 17 05 03. (componente de residuo); rendimiento 35.95 kg; Código LER 17 05 04; Masa del elemento 1 kg; Volumen 0.000625 m3
