# Compactación de fondo de excavación

- Propiedad del archivo: CYPE Ingenieros S.A.
- Formato: FIEBDC-3/2016
- Programa: Generador de precios de la construcción. CYPE Ingenieros, S.A.
- Fecha: 07/04/2024
- Ámbito geográfico: Bolivia
- Divisa: BOB
- Costes indirectos: 3 %
- Gastos generales: 13 %
- Beneficio industrial: 6 %
- IVA: 13 %

## A Acondicionamiento del terreno

### AC Movimiento de tierras en obra civil

#### ACR Extendidos, rellenos y compactaciones

**ACR060** m² Compactación de fondo de excavación.
Compactación de fondo de zanja o pozo, al 90% del Proctor Modificado, con bandeja vibrante de guiado manual.
Criterio de valoración económica: El precio no incluye la realización del ensayo Proctor Modificado.
Incluye: Situación de los puntos topográficos. Bajada de la maquinaria al fondo de la excavación. Humectación de las tierras. Compactación. Retirada de la maquinaria del fondo de la excavación.
Criterio de medición de proyecto: Superficie medida según documentación gráfica de Proyecto.
Criterio de medición de obra: Se medirá, en perfil compactado, la superficie realmente ejecutada según especificaciones de Proyecto, sin incluir los incrementos por excesos de excavación no autorizados.

| Código | Ud | Descripción | Rendimiento | Precio | Importe |
|---|---|---|---|---|---|
| mq02rod010d | h | Bandeja vibrante de guiado manual, de 300 kg, anchura de trabajo 70 cm, reversible. (maquinaria) | 0.11 | 47.94 | 5.273 |
| mq02cia020j | h | Camión cisterna, de 8 m³ de capacidad. (maquinaria) | 0.024 | 796.37 | 19.113 |
| mo087 | h | Ayudante 1ª de construcción civil. (mano de obra) | 0.223 | 42.41 | 9.457 |
| % | % | Herramienta menor | 2 % | 33.843 | 0.677 |
|  |  | Costes directos |  |  | 34.520 |
