# Cuneta vegetada

- Propiedad del archivo: CYPE Ingenieros S.A.
- Formato: FIEBDC-3/2016
- Programa: Generador de precios de la construcción. CYPE Ingenieros, S.A.
- Fecha: 05/11/2024
- Ámbito geográfico: Bolivia
- Divisa: BOB
- Costes indirectos: 3 %
- Gastos generales: 13 %
- Beneficio industrial: 6 %
- IVA: 13 %

## A Acondicionamiento del terreno

### AU Drenajes

#### AUU Cunetas

**AUU050** m Cuneta vegetada.
Cuneta vegetada de sección trapezoidal, de 400 cm de perímetro transversal, compuesto por: geomalla con estructura tridimensional, a base de polipropileno y polietileno de alta densidad (HDPE), color negro, fijación con piquetas de anclaje, al terreno y proyección de una capa de mezcla de semillas y sustrato de 30 mm de espesor con hidrosembradora.
Criterio de valoración económica: El precio no incluye la excavación, el perfilado ni el relleno con material de drenaje.
Incluye: Colocación de la geomalla. Colocación de las piquetas de anclaje. Proyección de semillas y sustrato.
Criterio de medición de proyecto: Longitud medida según documentación gráfica de Proyecto.
Criterio de medición de obra: Se medirá la longitud realmente ejecutada según especificaciones de Proyecto.

| Código | Ud | Descripción | Rendimiento | Precio | Importe |
|---|---|---|---|---|---|
| mt48mae010d | m² | Geomalla con estructura tridimensional, a base de polipropileno y polietileno de alta densidad (HDPE), color negro, estable a los rayos UV, de 25 mm de espesor, de 10x10 mm de luz de malla y de 280 g/m² de masa superficial, elongación hasta rotura 20% y 3 N/cm² de resistencia a tracción, suministrada en rollos de 2x25 m. (material) | 4.6 | 48.5 | 223.100 |
| mt48mae015a | Ud | Piqueta de anclaje de acero corrugado, en forma de U, de 200x80x200 mm y 8 mm de diámetro. (material) | 6 | 7.74 | 46.440 |
| mt48sap020a | m³ | Mezcla de semillas y sustrato, compuesto de turba, fibras de madera, estabilizantes, ácidos húmicos fúlvicos, abono, arcilla y retenedor de agua. (material) | 0.1 | 1724.39 | 172.439 |
| mq09hds010 | h | Hidrosembradora con depósito de 2,5 m³ de capacidad, sobre camión. (maquinaria) | 0.22 | 254.36 | 55.959 |
| mo041 | h | Especialista de construcción civil. (mano de obra) | 0.485 | 57.16 | 27.723 |
| mo087 | h | Ayudante 1ª de construcción civil. (mano de obra) | 0.242 | 42.73 | 10.341 |
| mo040 | h | Especialista jardinero. (mano de obra) | 0.242 | 57.16 | 13.833 |
| mo086 | h | Ayudante 1ª de jardinero. (mano de obra) | 0.242 | 42.73 | 10.341 |
| % | % | Herramienta menor | 2 % | 560.176 | 11.204 |
|  |  | Costes directos |  |  | 571.380 |
