# Tubo de fundición dúctil

- Propiedad del archivo: CYPE Ingenieros S.A.
- Formato: FIEBDC-3/2016
- Programa: Generador de precios de la construcción. CYPE Ingenieros, S.A.
- Fecha: 07/04/2024
- Ámbito geográfico: Bolivia
- Divisa: BOB
- Costes indirectos: 3 %
- Gastos generales: 13 %
- Beneficio industrial: 6 %
- IVA: 13 %

## I Instalaciones

### IU Urbanas

#### IUA Redes de agua potable

**IUA010** m Tubo de fundición dúctil.
Tubo de fundición dúctil para unión por toma de corriente y caña, con junta elastomérica estándar, de 600 mm de diámetro nominal. Incluso juntas de goma y lubricante para montaje.
Criterio de valoración económica: El precio incluye los equipos y la maquinaria necesarios para el desplazamiento y la disposición en obra de los elementos.
Incluye: Replanteo del recorrido de la tubería. Descenso y colocación de los tubos en el fondo de la zanja. Montaje, conexionado y comprobación de su correcto funcionamiento.
Criterio de medición de proyecto: Longitud medida según documentación gráfica de Proyecto.
Criterio de medición de obra: Se medirá la longitud realmente ejecutada según especificaciones de Proyecto.

| Código | Ud | Descripción | Rendimiento | Precio | Importe |
|---|---|---|---|---|---|
| mt37tfd010ma | m | Tubo de fundición dúctil para unión por toma de corriente y caña, con junta elastomérica estándar, de 600 mm de diámetro nominal. (material) | 1 | 2376.41 | 2376.410 |
| mt11ade100a | kg | Lubricante para unión mediante junta elástica de tubos y accesorios. (material) | 0.012 | 196.29 | 2.355 |
| mq04cag010a | h | Camión con grúa de hasta 6 t. (maquinaria) | 0.022 | 370.95 | 8.161 |
| mo008 | h | Especialista plomero. (mano de obra) | 0.067 | 58.3 | 3.906 |
| mo107 | h | Ayudante 1ª de plomero. (mano de obra) | 0.067 | 42.33 | 2.836 |
| % | % | Herramienta menor | 2 % | 2393.668 | 47.873 |
|  |  | Costes directos |  |  | 2441.541 |
