# Accesorio de fusión para tubo de polietileno

- Propiedad del archivo: CYPE Ingenieros S.A.
- Formato: FIEBDC-3/2016
- Programa: Generador de precios de la construcción. CYPE Ingenieros, S.A.
- Fecha: 07/02/2025
- Ámbito geográfico: Bolivia
- Divisa: BOB
- Costes indirectos: 3 %
- Gastos generales: 13 %
- Beneficio industrial: 6 %
- IVA: 13 %

## I Instalaciones

### IU Urbanas

#### IUA Redes de agua potable

**IUA026** Ud Accesorio de fusión para tubo de polietileno.
Codo 45° de polietileno, para unión por electrofusión, de 32 mm de diámetro nominal, PN=16 atm.
Incluye: Replanteo. Montaje y conexionado.
Criterio de medición de proyecto: Número de unidades previstas, según documentación gráfica de Proyecto.
Criterio de medición de obra: Se medirá el número de unidades realmente ejecutadas según especificaciones de Proyecto.

| Código | Ud | Descripción | Rendimiento | Precio | Importe |
|---|---|---|---|---|---|
| mt37tpb212aa | Ud | Codo 45° de polietileno, para unión por electrofusión, de 32 mm de diámetro nominal, PN=16 atm. (material) | 1 | 176.98 | 176.980 |
| mo008 | h | Especialista plomero. (mano de obra) | 0.121 | 61.32 | 7.420 |
| mo107 | h | Ayudante 1ª de plomero. (mano de obra) | 0.121 | 44.52 | 5.387 |
| % | % | Herramienta menor | 2 % | 189.787 | 3.796 |
|  |  | Costes directos |  |  | 193.583 |
