# Pozo separador de grasas, de polietileno de alta densidad (PEAD/HDPE)

- Propiedad del archivo: CYPE Ingenieros S.A.
- Formato: FIEBDC-3/2016
- Programa: Generador de precios de la construcción. CYPE Ingenieros, S.A.
- Fecha: 07/04/2024
- Ámbito geográfico: Bolivia
- Divisa: BOB
- Costes indirectos: 3 %
- Gastos generales: 13 %
- Beneficio industrial: 6 %
- IVA: 13 %

## I Instalaciones

### IU Urbanas

#### IUE Depuración de aguas residuales

**IUE022** Ud Pozo separador de grasas, de polietileno de alta densidad (PEAD/HDPE).
Formación de pozo separador de grasas, monobloque, de polietileno de alta densidad, de 1200 mm de diámetro nominal y 4,5 m de altura nominal, con cono reductor de 600 mm de diámetro nominal en la boca, con los pates instalados, base con superficie lisa, una entrada con manguito de unión con junta elástica de 110 mm de diámetro y una salida de 110 mm de diámetro, con ventilación incorporada, sobre solera de 30 cm de espesor de hormigón armado H30, para un ambiente severo, tamaño máximo del agregado 20 mm, consistencia blanda, encastre del cuerpo del colector 10 cm en dicha solera, ligeramente armada con malla elaborada "in situ" 20x20 Ø 8-8 de acero AH 500 y losa alrededor de la boca del cono de 150x150 cm y 20 cm de espesor de hormigón simple H30, para un ambiente severo, tamaño máximo del agregado 20 mm, consistencia blanda; con cierre de tapa circular y marco de fundición carga de rotura 125 kN, instalado en aceras, zonas peatonales o estacionamientos comunitarios.
Criterio de valoración económica: El precio incluye los equipos y la maquinaria necesarios para el desplazamiento y la disposición en obra de los elementos, pero no incluye la excavación ni el relleno del trasdós.
Incluye: Replanteo. Colocación de la malla para la solera. Vaciado y compactación del hormigón en formación de solera. Colocación del pozo. Conexionado de los colectores al pozo. Vaciado y compactación del hormigón para formación de la losa alrededor de la boca del cono. Colocación de marco, tapa de registro y accesorios. Comprobación de su correcto funcionamiento.
Criterio de medición de proyecto: Número de unidades previstas, según documentación gráfica de Proyecto.
Criterio de medición de obra: Se medirá el número de unidades realmente ejecutadas según especificaciones de Proyecto.

| Código | Ud | Descripción | Rendimiento | Precio | Importe |
|---|---|---|---|---|---|
| mt10haf120vi | m³ | Hormigón H30, para un ambiente severo, tamaño máximo del agregado 20 mm, consistencia blanda, con un asentamiento de 6 a 9 cm, medido con el cono de Abrams, premezclado en planta, según CBH 87. (material) | 0.681 | 955.73 | 650.852 |
| mt07ame131h | m² | Malla elaborada "in situ" 20x20 ø 8-8 de acero CA-50 (fy=500 MPa), equivalente a AH 500 según CBH 87, separación 20x20 cm y 8 mm de diámetro. (material) | 2.27 | 35.44 | 80.449 |
| mt11ras170la | Ud | Pozo separador de grasas, monobloque, de polietileno de alta densidad, de 1200 mm de diámetro nominal y 4,5 m de altura nominal, con cono reductor de 600 mm de diámetro nominal en la boca, con los pates instalados, base con superficie lisa, una entrada con manguito de unión con junta elástica de 110 mm de diámetro y una salida de 110 mm de diámetro, con ventilación incorporada. (material) | 1 | 33926.15 | 33926.150 |
| mt10hmf120Be | m³ | Hormigón simple H30, para un ambiente severo, tamaño máximo del agregado 20 mm, consistencia blanda, con un asentamiento de 6 a 9 cm, medido con el cono de Abrams, premezclado en planta, según CBH 87. (material) | 0.224 | 956.79 | 214.321 |
| mt46tpr010a | Ud | Tapa circular y marco de fundición dúctil de 660 mm de diámetro exterior y 40 mm de altura, paso libre de 550 mm, para pozo, carga de rotura 125 kN. Tapa revestida con pintura bituminosa y marco sin cierre ni junta. (material) | 1 | 526.2 | 526.200 |
| mq04cag010a | h | Camión con grúa de hasta 6 t. (maquinaria) | 0.283 | 370.95 | 104.979 |
| mo041 | h | Especialista de construcción civil. (mano de obra) | 2.381 | 56.74 | 135.098 |
| mo087 | h | Ayudante 1ª de construcción civil. (mano de obra) | 1.19 | 42.41 | 50.468 |
| % | % | Herramienta menor | 2 % | 35688.517 | 713.770 |
|  |  | Costes directos |  |  | 36402.287 |

Residuos:
- colocación: mt10haf120vi; factor de residuo 0.00115719
- colocación: mt07ame131h; factor de residuo 0.0173828
- colocación: mt10hmf120Be; factor de residuo 0.00115605

## Recursos

**mt10haf120vi** m³ Hormigón H30, para un ambiente severo
Datos técnicos: Coste energético 2208.000 MJ; Emisión de CO2 253.000 kg; Código LER 17 01 01; Masa del elemento 2300 kg; Volumen 1.533333 m3

**mt07ame131h** m² Malla elaborada "in situ" 20x20 ø 8-8 de acero CA-50 (fy=500 MPa)
Datos técnicos: Coste energético 38.829 MJ; Emisión de CO2 2.015 kg; Código LER 17 04 05; Masa del elemento 3.95 kg; Volumen 0.001881 m3

**mt11ras170la** Ud Pozo separador de grasas
Datos técnicos: Coste energético 38083.462 MJ; Emisión de CO2 1350.667 kg
Residuos:
- embalaje: re150101 Envases de papel y cartón. (componente de residuo); rendimiento 0.086 kg; Código LER 15 01 01; Masa del elemento 1 kg; Volumen 0.001333 m3

**mt10hmf120Be** m³ Hormigón simple H30
Datos técnicos: Coste energético 2208.000 MJ; Emisión de CO2 253.000 kg; Código LER 17 01 01; Masa del elemento 2300 kg; Volumen 1.533333 m3

**mt46tpr010a** Ud Tapa circular y marco de fundición dúctil de 660 mm de diámetro exterior y 40 mm de altura
Datos técnicos: Coste energético 751.169 MJ; Emisión de CO2 46.871 kg
Residuos:
- embalaje: re150101 Envases de papel y cartón; rendimiento 0.072 kg
