# Apoyo de hormigón

- Propiedad del archivo: CYPE Ingenieros S.A.
- Formato: FIEBDC-3/2016
- Programa: Generador de precios de la construcción. CYPE Ingenieros, S.A.
- Fecha: 07/04/2024
- Ámbito geográfico: Bolivia
- Divisa: BOB
- Costes indirectos: 3 %
- Gastos generales: 13 %
- Beneficio industrial: 6 %
- IVA: 13 %

## I Instalaciones

### IU Urbanas

#### IUL Líneas aéreas

**IUL011** Ud Apoyo de hormigón.
Poste de hormigón armado vibrado, de 9 m de altura y 1000 daN de esfuerzo nominal, empotrado en dado de hormigón H25, para un ambiente no severo, tamaño máximo del agregado 20 mm, consistencia blanda, premezclado en planta, vaciado desde camión, en suelo rocoso. Incluso excavación para cimentación con medios mecánicos, transporte y descarga. Totalmente montado.
Incluye: Replanteo. Transporte y descarga. Excavación de la cimentación. Eliminación de las tierras sueltas del fondo de la excavación. Izado del poste. Colocación y aplomado. Vaciado y compactación del hormigón. Eliminación de restos, limpieza final y retirada de escombros. Carga de escombros sobre camión o contenedor.
Criterio de medición de proyecto: Número de unidades previstas, según documentación gráfica de Proyecto.
Criterio de medición de obra: Se medirá el número de unidades realmente ejecutadas según especificaciones de Proyecto.

| Código | Ud | Descripción | Rendimiento | Precio | Importe |
|---|---|---|---|---|---|
| mt35pya020fo | Ud | Poste de hormigón armado vibrado, de 9 m de altura y 1000 daN de esfuerzo nominal. (material) | 1 | 4015.45 | 4015.450 |
| mt10hmf120fe | m³ | Hormigón simple H25, para un ambiente no severo, tamaño máximo del agregado 20 mm, consistencia blanda, con un asentamiento de 6 a 9 cm, medido con el cono de Abrams, premezclado en planta, según CBH 87. (material) | 0.6 | 886 | 531.600 |
| mq01exn010i | h | Miniretroexcavadora sobre neumáticos, de 37,5 kW. (maquinaria) | 0.44 | 342.82 | 150.841 |
| mq04cag010a | h | Camión con grúa de hasta 6 t. (maquinaria) | 0.88 | 370.95 | 326.436 |
| mo020 | h | Especialista de construcción. (mano de obra) | 2.423 | 56.74 | 137.481 |
| mo077 | h | Ayudante 1ª de construcción. (mano de obra) | 2.423 | 42.41 | 102.759 |
| % | % | Herramienta menor | 2 % | 5264.567 | 105.291 |
|  |  | Costes directos |  |  | 5369.858 |

Residuos:
- colocación: mt35pya020fo Poste de hormigón armado vibrado, de 9 m de altura y 1000 daN de esfuerzo nominal; factor de residuo 0.0201622
- colocación: mt10hmf120fe; factor de residuo 0.00123234

## Recursos

**mt35pya020fo** Ud Poste de hormigón armado vibrado, de 9 m de altura y 1000 daN de esfuerzo nominal
Datos técnicos: Coste energético 1854.267 MJ; Emisión de CO2 201.672 kg; Código LER 17 01 01; Masa del elemento 1345 kg; Volumen 0.896667 m3
Residuos:
- embalaje: re170201 Madera. (componente de residuo); rendimiento 1.24 kg; Código LER 17 02 01; Masa del elemento 1 kg; Volumen 0.000909 m3
- embalaje: re170203 Plástico. (componente de residuo); rendimiento 0.463 kg; Código LER 17 02 03; Masa del elemento 1 kg; Volumen 0.001667 m3

**mt10hmf120fe** m³ Hormigón simple H25
Datos técnicos: Coste energético 1840.000 MJ; Emisión de CO2 230.000 kg; Código LER 17 01 01; Masa del elemento 2300 kg; Volumen 1.533333 m3
