# Canalización subterránea de protección del cableado de alumbrado público

- Propiedad del archivo: CYPE Ingenieros S.A.
- Formato: FIEBDC-3/2016
- Programa: Generador de precios de la construcción. CYPE Ingenieros, S.A.
- Fecha: 07/04/2024
- Ámbito geográfico: Bolivia
- Divisa: BOB
- Costes indirectos: 3 %
- Gastos generales: 13 %
- Beneficio industrial: 6 %
- IVA: 13 %

## I Instalaciones

### IU Urbanas

#### IUP Redes de alumbrado público

**IUP050** m Canalización subterránea de protección del cableado de alumbrado público.
Canalización subterránea de protección del cableado de alumbrado público, formada por tubo protector de polietileno de doble pared, de 125 mm de diámetro, resistencia a compresión mayor de 450 N, suministrado en barra. Incluso hilo guía. Totalmente montada, conexionada y probada.
Incluye: Replanteo. Colocación del tubo.
Criterio de medición de proyecto: Longitud medida según documentación gráfica de Proyecto.
Criterio de medición de obra: Se medirá la longitud realmente ejecutada según especificaciones de Proyecto.

| Código | Ud | Descripción | Rendimiento | Precio | Importe |
|---|---|---|---|---|---|
| mt35aia070fg | m | Tubo rígido, suministrado en barra, de polietileno de doble pared (interior lisa y exterior corrugada), de color naranja, de 125 mm de diámetro nominal, para canalización enterrada, resistencia a la compresión 450 N, resistencia al impacto 28 julios, con grado de protección IP549. Incluso abrazaderas, elementos de sujeción y accesorios (curvas, manguitos, tes, codos y curvas flexibles). (material) | 1 | 78.8 | 78.800 |
| mt35www010 | Ud | Material auxiliar para instalaciones eléctricas. (material) | 0.1 | 13.28 | 1.328 |
| mo003 | h | Especialista electricista. (mano de obra) | 0.04 | 58.3 | 2.332 |
| mo102 | h | Ayudante 1ª de electricista. (mano de obra) | 0.024 | 42.33 | 1.016 |
| % | % | Herramienta menor | 2 % | 83.476 | 1.670 |
|  |  | Costes directos |  |  | 85.146 |

Residuos:
- colocación: mt35aia070fg; factor de residuo 0.0271703

## Recursos

**mt35aia070fg** m Tubo rígido, suministrado en barra
Datos técnicos: Coste energético 169.540 MJ; Emisión de CO2 8.418 kg; Código LER 17 02 03; Masa del elemento 1.75 kg; Volumen 0.002917 m3
