# Preinstalación de medidor de riego

- Propiedad del archivo: CYPE Ingenieros S.A.
- Formato: FIEBDC-3/2016
- Programa: Generador de precios de la construcción. CYPE Ingenieros, S.A.
- Fecha: 07/04/2024
- Ámbito geográfico: Bolivia
- Divisa: BOB
- Costes indirectos: 3 %
- Gastos generales: 13 %
- Beneficio industrial: 6 %
- IVA: 13 %

## I Instalaciones

### IU Urbanas

#### IUR Redes de riego

**IUR040** Ud Preinstalación de medidor de riego.
Preinstalación de medidor de riego de 1 1/2" DN 40 mm, colocado en armario prefabricado, conectado al ramal de acometida y al ramal de abastecimiento y distribución, formada por dos llaves de corte de esfera de latón niquelado; grifo de purga y válvula de retención. Incluso cerradura especial de cuadradillo y demás material auxiliar. Totalmente montada, conexionada y probada.
Criterio de valoración económica: El precio no incluye el medidor.
Incluye: Replanteo. Colocación y fijación de accesorios y piezas especiales.
Criterio de medición de proyecto: Número de unidades previstas, según documentación gráfica de Proyecto.
Criterio de medición de obra: Se medirá el número de unidades realmente ejecutadas según especificaciones de Proyecto.

| Código | Ud | Descripción | Rendimiento | Precio | Importe |
|---|---|---|---|---|---|
| mt37sve010f | Ud | Válvula de esfera de latón niquelado para roscar de 1 1/2". (material) | 2 | 259.57 | 519.140 |
| mt37sgl010c | Ud | Grifo de purga de 25 mm. (material) | 1 | 62.15 | 62.150 |
| mt37svr010e | Ud | Válvula de retención de latón para roscar de 1 1/2". (material) | 1 | 167.27 | 167.270 |
| mt37cir010b | Ud | Armario de fibra de vidrio de 65x50x20 cm para alojar medidor individual de agua de 25 a 40 mm, provisto de cerradura especial de cuadradillo. (material) | 1 | 829.77 | 829.770 |
| mt37www010 | Ud | Material auxiliar para instalaciones de plomería. (material) | 1 | 13.11 | 13.110 |
| mo008 | h | Especialista plomero. (mano de obra) | 1.357 | 58.3 | 79.113 |
| mo107 | h | Ayudante 1ª de plomero. (mano de obra) | 0.678 | 42.33 | 28.700 |
| % | % | Herramienta menor | 4 % | 1699.253 | 67.970 |
|  |  | Costes directos |  |  | 1767.223 |

## Recursos

**mt37sve010f** Ud Válvula de esfera de latón niquelado para roscar de 1 1/2"
Datos técnicos: Coste energético 1546.199 MJ; Emisión de CO2 103.901 kg
Residuos:
- embalaje: re150101 Envases de papel y cartón. (componente de residuo); rendimiento 0.072 kg; Código LER 15 01 01; Masa del elemento 1 kg; Volumen 0.001333 m3

**mt37sgl010c** Ud Grifo de purga de 25 mm
Datos técnicos: Coste energético 0.039 MJ; Emisión de CO2 0.061 kg
Residuos:
- embalaje: re150101 Envases de papel y cartón; rendimiento 0.072 kg

**mt37svr010e** Ud Válvula de retención de latón para roscar de 1 1/2"
Datos técnicos: Coste energético 1193.042 MJ; Emisión de CO2 80.183 kg
Residuos:
- embalaje: re150101 Envases de papel y cartón; rendimiento 0.072 kg
