# Boca de riego

- Propiedad del archivo: CYPE Ingenieros S.A.
- Formato: FIEBDC-3/2016
- Programa: Generador de precios de la construcción. CYPE Ingenieros, S.A.
- Fecha: 07/04/2024
- Ámbito geográfico: Bolivia
- Divisa: BOB
- Costes indirectos: 3 %
- Gastos generales: 13 %
- Beneficio industrial: 6 %
- IVA: 13 %

## I Instalaciones

### IU Urbanas

#### IUR Redes de riego

**IUR050** Ud Boca de riego.
Boca de riego tipo bayoneta, de latón, conexión de 1" de diámetro, con tapa, enterrada. Incluso accesorios de conexión a la tubería de abastecimiento y distribución. Totalmente montada, conexionada y probada.
Incluye: Instalación en el terreno y conexión hidráulica a la tubería de abastecimiento y distribución. Relleno de la zanja. Limpieza hidráulica de la unidad.
Criterio de medición de proyecto: Número de unidades previstas, según documentación gráfica de Proyecto.
Criterio de medición de obra: Se medirá el número de unidades realmente ejecutadas según especificaciones de Proyecto.

| Código | Ud | Descripción | Rendimiento | Precio | Importe |
|---|---|---|---|---|---|
| mt48wwg115c | Ud | Boca de riego tipo bayoneta, de latón, conexión de 1" de diámetro, con tapa. (material) | 1 | 355.32 | 355.320 |
| mt37tpj023dc | Ud | Collarín de toma de PP con dos tornillos, para tubo de 40 mm de diámetro exterior, con toma para conexión roscada de 1" de diámetro, PN=16 atm, con juntas elásticas de EPDM, según ISO 15874-3. (material) | 1 | 29.87 | 29.870 |
| mt37tpa030ba | m | Tubo de polietileno PE 40 de color negro con bandas de color azul, de 25 mm de diámetro exterior y 3,5 mm de espesor, PN=10 atm. (material) | 1 | 15.63 | 15.630 |
| mo008 | h | Especialista plomero. (mano de obra) | 0.242 | 58.3 | 14.109 |
| mo107 | h | Ayudante 1ª de plomero. (mano de obra) | 0.242 | 42.33 | 10.244 |
| % | % | Herramienta menor | 2 % | 425.173 | 8.503 |
|  |  | Costes directos |  |  | 433.676 |

Residuos:
- colocación: mt37tpj023dc; factor de residuo 0.0275
- colocación: mt37tpa030ba; factor de residuo 0.044

## Recursos

**mt37tpj023dc** Ud Collarín de toma de PP con dos tornillos
Datos técnicos: Coste energético 36.833 MJ; Emisión de CO2 1.858 kg; Código LER 17 02 03; Masa del elemento 0.38 kg; Volumen 0.000633 m3
Residuos:
- embalaje: re150101 Envases de papel y cartón. (componente de residuo); rendimiento 0.035 kg; Código LER 15 01 01; Masa del elemento 1 kg; Volumen 0.001333 m3

**mt37tpa030ba** m Tubo de polietileno PE 40 de color negro con bandas de color azul
Datos técnicos: Coste energético 31.471 MJ; Emisión de CO2 0.849 kg; Código LER 17 02 03; Masa del elemento 0.19 kg; Volumen 0.000317 m3
Residuos:
- embalaje: re170201 Madera. (componente de residuo); rendimiento 0.04 kg; Código LER 17 02 01; Masa del elemento 1 kg; Volumen 0.000909 m3
