# Sensores y estaciones meteorológicas

- Propiedad del archivo: CYPE Ingenieros S.A.
- Formato: FIEBDC-3/2016
- Programa: Generador de precios de la construcción. CYPE Ingenieros, S.A.
- Fecha: 07/04/2024
- Ámbito geográfico: Bolivia
- Divisa: BOB
- Costes indirectos: 3 %
- Gastos generales: 13 %
- Beneficio industrial: 6 %
- IVA: 13 %

## I Instalaciones

### IU Urbanas

#### IUR Redes de riego

**IUR090** Ud Sensores y estaciones meteorológicas.
Sensor de caudal y caja de programación, para la desconexión de las electroválvulas en sistemas de riego automático cuando se produce exceso de caudal, interruptor de intensidad nominal 2 A y 24 V de corriente alterna. Incluso accesorios de montaje y conexión con el programador. Totalmente montado y conexionado.
Incluye: Conexión con la tubería secundaria. Conexionado eléctrico. Ajuste de funcionamiento.
Criterio de medición de proyecto: Número de unidades previstas, según documentación gráfica de Proyecto.
Criterio de medición de obra: Se medirá el número de unidades realmente ejecutadas según especificaciones de Proyecto.

| Código | Ud | Descripción | Rendimiento | Precio | Importe |
|---|---|---|---|---|---|
| mt48hun460a | Ud | Sensor de caudal y caja de programación, para la desconexión de las electroválvulas en sistemas de riego automático cuando se produce exceso de caudal, interruptor de intensidad nominal 2 A y 24 V de corriente alterna. (material) | 1 | 2083.16 | 2083.160 |
| mt48hun465a | Ud | Te de PVC con reducción a 90° con rosca, para tubería de 1". (material) | 1 | 387.35 | 387.350 |
| mo003 | h | Especialista electricista. (mano de obra) | 0.182 | 58.3 | 10.611 |
| mo102 | h | Ayudante 1ª de electricista. (mano de obra) | 0.182 | 42.33 | 7.704 |
| % | % | Herramienta menor | 2 % | 2488.825 | 49.777 |
|  |  | Costes directos |  |  | 2538.602 |
