# Cámara de inspección de hormigón simple "in situ"

- Propiedad del archivo: CYPE Ingenieros S.A.
- Formato: FIEBDC-3/2016
- Programa: Generador de precios de la construcción. CYPE Ingenieros, S.A.
- Fecha: 07/04/2024
- Ámbito geográfico: Bolivia
- Divisa: BOB
- Costes indirectos: 3 %
- Gastos generales: 13 %
- Beneficio industrial: 6 %
- IVA: 13 %

## I Instalaciones

### IU Urbanas

#### IUS Redes de alcantarillado sanitario

**IUS072** Ud Cámara de inspección de hormigón simple "in situ".
Formación de cámara de inspección sifónica enterrada, de hormigón simple "in situ" H30, para un ambiente severo, tamaño máximo del agregado 20 mm, consistencia blanda, de dimensiones interiores 60x60x60 cm, sobre solera de hormigón simple de 15 cm de espesor, con sifón formado por un codo de 87°30' de PVC largo, cerrada superiormente con tapa prefabricada de hormigón armado con cierre hermético al paso de los olores mefíticos; previa excavación con medios mecánicos y posterior relleno del trasdós con material granular. Incluso molde reutilizable de plancha metálica amortizable en 20 usos.
Incluye: Replanteo. Excavación con medios mecánicos. Eliminación de las tierras sueltas del fondo de la excavación. Vaciado y compactación del hormigón en formación de solera. Colocación del molde reutilizable. Vaciado y compactación del hormigón en formación de la cámara de inspección. Retirada del molde. Conexionado de los colectores a la cámara de inspección. Colocación del codo de PVC. Colocación de la tapa y los accesorios. Relleno del trasdós. Comprobación de su correcto funcionamiento.
Criterio de medición de proyecto: Número de unidades previstas, según documentación gráfica de Proyecto.
Criterio de medición de obra: Se medirá el número de unidades realmente ejecutadas según especificaciones de Proyecto.

| Código | Ud | Descripción | Rendimiento | Precio | Importe |
|---|---|---|---|---|---|
| mt10hmf120Be | m³ | Hormigón simple H30, para un ambiente severo, tamaño máximo del agregado 20 mm, consistencia blanda, con un asentamiento de 6 a 9 cm, medido con el cono de Abrams, premezclado en planta, según CBH 87. (material) | 0.329 | 956.79 | 314.784 |
| mt11ppl030a | Ud | Codo 87°30' de PVC liso, D=125 mm. (material) | 1 | 76.26 | 76.260 |
| mt08epr030c | Ud | Molde reutilizable para formación de cámaras de inspección de sección cuadrada de 60x60x60 cm, de plancha metálica, incluso accesorios de montaje. (material) | 0.05 | 2911.7 | 145.585 |
| mt11arf010b | Ud | Tapa de hormigón armado prefabricada, 60x60x5 cm. (material) | 1 | 162.61 | 162.610 |
| mt01arr010a | t | Grava de cantera, de 19 a 25 mm de diámetro. (material) | 0.581 | 102.78 | 59.715 |
| mq01ret020b | h | Retrocargadora sobre neumáticos, de 70 kW. (maquinaria) | 0.09 | 273.96 | 24.656 |
| mo041 | h | Especialista de construcción civil. (mano de obra) | 1.39 | 56.74 | 78.869 |
| mo087 | h | Ayudante 1ª de construcción civil. (mano de obra) | 1.048 | 42.41 | 44.446 |
| % | % | Herramienta menor | 2 % | 906.925 | 18.139 |
|  |  | Costes directos |  |  | 925.064 |

Residuos:
- colocación: mt10hmf120Be; factor de residuo 0.00115605
- colocación: mt11ppl030a Codo 87°30' de PVC liso, D=125 mm; factor de residuo 0.0273071
- colocación: mt08epr030c; factor de residuo 1
- colocación: mt01arr010a Grava de cantera, de 19 a 25 mm de diámetro; factor de residuo 0.00686426
- excavación: ruo170504 Tierra y piedras distintas de las especificadas en el código 17 05 03. (componente de residuo); rendimiento 1227.15 kg; Código LER 17 05 04; Masa del elemento 1 kg; Volumen 0.000625 m3

## Recursos

**mt10hmf120Be** m³ Hormigón simple H30
Datos técnicos: Coste energético 2208.000 MJ; Emisión de CO2 253.000 kg; Código LER 17 01 01; Masa del elemento 2300 kg; Volumen 1.533333 m3

**mt11ppl030a** Ud Codo 87°30' de PVC liso, D=125 mm
Datos técnicos: Coste energético 67.835 MJ; Emisión de CO2 3.397 kg; Código LER 17 02 03; Masa del elemento 0.7 kg; Volumen 0.001167 m3
Residuos:
- embalaje: re150101 Envases de papel y cartón. (componente de residuo); rendimiento 0.035 kg; Código LER 15 01 01; Masa del elemento 1 kg; Volumen 0.001333 m3

**mt08epr030c** Ud Molde reutilizable para formación de cámaras de inspección de sección cuadrada de 60x60x60 cm
Datos técnicos: Coste energético 566.208 MJ; Emisión de CO2 29.376 kg; Código LER 17 04 05; Masa del elemento 57.6 kg; Volumen 0.027429 m3

**mt01arr010a** t Grava de cantera, de 19 a 25 mm de diámetro
Datos técnicos: Coste energético 75.000 MJ; Emisión de CO2 4.000 kg; Código LER 01 04 08; Masa del elemento 1000 kg; Volumen 0.666667 m3
