# Cava del terreno

- Propiedad del archivo: CYPE Ingenieros S.A.
- Formato: FIEBDC-3/2016
- Programa: Generador de precios de la construcción. CYPE Ingenieros, S.A.
- Fecha: 07/04/2024
- Ámbito geográfico: Bolivia
- Divisa: BOB
- Costes indirectos: 3 %
- Gastos generales: 13 %
- Beneficio industrial: 6 %
- IVA: 13 %

## J Jardinería

### JA Preparación del terreno

#### JAB Acondicionamiento físico

**JAB070** m² Cava del terreno.
Cava del terreno suelto, con medios manuales, mediante pico y azada, alcanzando una profundidad de hasta 25 cm y el desmenuzamiento completo de los terrones.
Incluye: Cava del terreno. Señalización y protección del terreno.
Criterio de medición de proyecto: Superficie medida en proyección horizontal, según documentación gráfica de Proyecto.
Criterio de medición de obra: Se medirá, en proyección horizontal, la superficie realmente ejecutada según especificaciones de Proyecto.

| Código | Ud | Descripción | Rendimiento | Precio | Importe |
|---|---|---|---|---|---|
| mo040 | h | Especialista jardinero. (mano de obra) | 0.002 | 56.74 | 0.113 |
| mo086 | h | Ayudante 1ª de jardinero. (mano de obra) | 0.03 | 42.41 | 1.272 |
| % | % | Herramienta menor | 2 % | 1.385 | 0.028 |
|  |  | Costes directos |  |  | 1.413 |
