# Árbol de hoja perenne

- Propiedad del archivo: CYPE Ingenieros S.A.
- Formato: FIEBDC-3/2016
- Programa: Generador de precios de la construcción. CYPE Ingenieros, S.A.
- Fecha: 07/04/2024
- Ámbito geográfico: Bolivia
- Divisa: BOB
- Costes indirectos: 3 %
- Gastos generales: 13 %
- Beneficio industrial: 6 %
- IVA: 13 %

## J Jardinería

### JS Provisión y plantación de especies

#### JSS Suministro de especies

**JSS010** Ud Árbol de hoja perenne.
Magnolio (Magnolia grandiflora 'Gallisoniensis copa') de 25 a 30 cm de diámetro de tronco; suministro en contenedor estándar.
Incluye: Transporte y descarga a pie de hoyo de plantación.
Criterio de medición de proyecto: Número de unidades previstas, según documentación gráfica de Proyecto.
Criterio de medición de obra: Se medirá el número de unidades realmente suministradas según especificaciones de Proyecto.

| Código | Ud | Descripción | Rendimiento | Precio | Importe |
|---|---|---|---|---|---|
| mt48eap100mb | Ud | Magnolio (Magnolia grandiflora 'Gallisoniensis copa') de 25 a 30 cm de diámetro de tronco; suministro en contenedor estándar de 285 l. (material) | 1 | 4484.11 | 4484.110 |
| % | % | Herramienta menor | 2 % | 4484.110 | 89.682 |
|  |  | Costes directos |  |  | 4573.792 |
