# Cerramiento natural

- Propiedad del archivo: CYPE Ingenieros S.A.
- Formato: FIEBDC-3/2016
- Programa: Generador de precios de la construcción. CYPE Ingenieros, S.A.
- Fecha: 08/11/2025
- Ámbito geográfico: Bolivia
- Divisa: BOB
- Costes indirectos: 3 %
- Gastos generales: 13 %
- Beneficio industrial: 6 %
- IVA: 13 %

## J Jardinería

### JV Cercado y ocultación

#### JVC Cerramientos naturales

**JVC010** m² Cerramiento natural.
Cerramiento de mimbre natural, calidad extra, tejido cada 10 cm ccon alambre galvanizado de 1 mm de diámetro, ocultación del 75%, sujeto con alambre galvanizado sobre un soporte existente.
Incluye: Colocación del cerramiento natural y sujeción con alambre galvanizado.
Criterio de medición de proyecto: Superficie medida según documentación gráfica de Proyecto.
Criterio de medición de obra: Se medirá la superficie realmente ejecutada según especificaciones de Proyecto.

| Código | Ud | Descripción | Rendimiento | Precio | Importe |
|---|---|---|---|---|---|
| mt48cnj030f | m² | Mimbre natural, calidad extra, tejido cada 10 cm ccon alambre galvanizado de 1 mm de diámetro, ocultación del 75%, suministrado en rollos de 180 cm de altura y 500 cm de longitud. (material) | 1 | 150.16 | 150.160 |
| mt08var050 | kg | Alambre galvanizado para atar, de 1,30 mm de diámetro. (material) | 0.1 | 11.93 | 1.193 |
| mo040 | h | Especialista jardinero. (mano de obra) | 0.113 | 59.67 | 6.743 |
| mo115 | h | Ayudante 2ª de jardinero. (mano de obra) | 0.113 | 42.97 | 4.856 |
| % | % | Herramienta menor | 2 % | 162.952 | 3.259 |
|  |  | Costes directos |  |  | 166.211 |

Residuos:
- colocación: mt48cnj030f; factor de residuo 0.0015
- colocación: mt08var050 Alambre galvanizado para atar, de 1,30 mm de diámetro; factor de residuo 0.0038

## Recursos

**mt48cnj030f** m² Mimbre natural, calidad extra
Datos técnicos: Coste energético 80.116 MJ; Emisión de CO2 -2.070 kg; Código LER 17 02 01; Masa del elemento 1.6 kg; Volumen 0.001455 m3
Residuos:
- embalaje: re170203 Plástico. (componente de residuo); rendimiento 0.002 kg; Código LER 17 02 03; Masa del elemento 1 kg; Volumen 0.001667 m3

**mt08var050** kg Alambre galvanizado para atar, de 1,30 mm de diámetro
Datos técnicos: Coste energético 25.100 MJ; Emisión de CO2 2.560 kg; Código LER 17 04 05; Masa del elemento 1 kg; Volumen 0.000476 m3
