# Piso deportivo de pasto sintético

- Propiedad del archivo: CYPE Ingenieros S.A.
- Formato: FIEBDC-3/2016
- Programa: Generador de precios de la construcción. CYPE Ingenieros, S.A.
- Fecha: 19/06/2025
- Ámbito geográfico: Bolivia
- Divisa: BOB
- Costes indirectos: 3 %
- Gastos generales: 13 %
- Beneficio industrial: 6 %
- IVA: 13 %

## M Pisos y pisos urbanos

### MD Pisos deportivos

#### MDB De pasto sintético

**MDB005** m² Piso deportivo de pasto sintético.
Piso deportivo para cancha de fútbol, formado por pasto sintético, compuesto de mechones rectos monofilamento de 5/8" bicolor con forma de diamante, de fibra 100% polietileno resistente a los rayos UV, 12000 decitex, 400 micras de espesor, 6 hilos por mechón, tejidos sobre base de polipropileno reforzada con una capa de fieltro, con termofijado y sellado con látex, de 50 mm de altura de pelo, 52 mm de altura total de tapizón, 2689 g/m² y 8190 mechones/m², con líneas de juego de pasto sintético, color blanco, banda de unión de geotextil de polipropileno, de 300 mm de anchura y adhesivo de poliuretano bicomponente, lastrado con 18 kg/m² de agregado silíceo, de granulometría comprendida entre 0,4 y 0,8 mm y 10 kg/m² de granza de caucho, de entre 0,8 y 2,5 mm.
Criterio de valoración económica: El precio no incluye la superficie base.
Incluye: Replanteo de las dimensiones de la pista deportiva. Colocación del pasto sintético. Replanteo, marcado y corte de las líneas de juego. Colocación del pasto sintético para las líneas de juego. Lastrado de la superficie.
Criterio de medición de proyecto: Superficie medida en proyección horizontal, según documentación gráfica de Proyecto.
Criterio de medición de obra: Se medirá, en proyección horizontal, la superficie realmente ejecutada según especificaciones de Proyecto.

| Código | Ud | Descripción | Rendimiento | Precio | Importe |
|---|---|---|---|---|---|
| mt47cit280d | m² | Pasto sintético, compuesto de mechones rectos monofilamento de 5/8" bicolor con forma de diamante, de fibra 100% polietileno resistente a los rayos UV, 12000 decitex, 400 micras de espesor, 6 hilos por mechón, tejidos sobre base de polipropileno reforzada con una capa de fieltro, con termofijado y sellado con látex, de 50 mm de altura de pelo, 52 mm de altura total de tapizón, 2689 g/m² y 8190 mechones/m², suministrado en rollos. (material) | 1 | 170 | 170.000 |
| mt47cit285d | m² | Pasto sintético, color blanco, suministrado en rollos, para líneas de juego. (material) | 0.04 | 185.88 | 7.435 |
| mt47cit260a | kg | Adhesivo de poliuretano bicomponente. (material) | 0.12 | 39.81 | 4.777 |
| mt47cit250b | m | Banda de unión de geotextil de polipropileno, de 300 mm de anchura, para canchas de fútbol de pasto sintético, suministrada en rollos. (material) | 0.48 | 11.92 | 5.722 |
| mt47cit004a | kg | Agregado silíceo, de granulometría comprendida entre 0,4 y 0,8 mm, suministrado en sacos. (material) | 18 | 1.35 | 24.300 |
| mt47cit270a | kg | Granza de caucho, de entre 0,8 y 2,5 mm. (material) | 10 | 4.04 | 40.400 |
| mq07cel010 | h | Carretilla elevadora diesel de doble tracción de 8 t. (maquinaria) | 0.003 | 185.21 | 0.556 |
| mq11ext020 | h | Extendedora fibriladora para pasto sintético. (maquinaria) | 0.004 | 349.39 | 1.398 |
| mo041 | h | Especialista de construcción civil. (mano de obra) | 0.061 | 59.67 | 3.640 |
| mo087 | h | Ayudante 1ª de construcción civil. (mano de obra) | 0.061 | 44.6 | 2.721 |
| % | % | Herramienta menor | 2 % | 260.949 | 5.219 |
|  |  | Costes directos |  |  | 266.168 |

Residuos:
- colocación: mt47cit280d; factor de residuo 0.0215035
- colocación: mt47cit285d Pasto sintético, color blanco, suministrado en rollos, para líneas de juego; factor de residuo 0.0207562
- colocación: mt47cit260a Adhesivo de poliuretano bicomponente; factor de residuo 0.040716
- colocación: mt47cit250b; factor de residuo 0.07
- colocación: mt47cit004a Agregado silíceo, de granulometría comprendida entre 0,4 y 0,8 mm, suministrado en sacos; factor de residuo 0.009

## Recursos

**mt47cit280d** m² Pasto sintético
Datos técnicos: Coste energético 265.442 MJ; Emisión de CO2 13.179 kg; Código LER 17 02 03; Masa del elemento 2.689 kg; Volumen 0.004482 m3
Residuos:
- embalaje: re170203 Plástico. (componente de residuo); rendimiento 0.051 kg; Código LER 17 02 03; Masa del elemento 1 kg; Volumen 0.001667 m3

**mt47cit285d** m² Pasto sintético, color blanco, suministrado en rollos, para líneas de juego
Datos técnicos: Coste energético 300.741 MJ; Emisión de CO2 14.931 kg; Código LER 17 02 03; Masa del elemento 3.052 kg; Volumen 0.005087 m3
Residuos:
- embalaje: re170203 Plástico; rendimiento 0.052 kg

**mt47cit260a** kg Adhesivo de poliuretano bicomponente
Datos técnicos: Coste energético 144.471 MJ; Emisión de CO2 7.014 kg; Código LER 17 09 04; Masa del elemento 1 kg; Volumen 0.000667 m3
Residuos:
- embalaje: re170203 Plástico; rendimiento 0.003 kg

**mt47cit250b** m Banda de unión de geotextil de polipropileno
Datos técnicos: Coste energético 11.168 MJ; Emisión de CO2 0.358 kg; Código LER 17 06 04; Masa del elemento 0.09 kg; Volumen 0.00015 m3
Residuos:
- embalaje: re170203 Plástico; rendimiento 0.001 kg

**mt47cit004a** kg Agregado silíceo, de granulometría comprendida entre 0,4 y 0,8 mm, suministrado en sacos
Datos técnicos: Coste energético 0.559 MJ; Emisión de CO2 0.028 kg; Código LER 01 04 08; Masa del elemento 1 kg; Volumen 0.000667 m3
Residuos:
- embalaje: re170203 Plástico; rendimiento 0.005 kg

**mt47cit270a** kg Granza de caucho, de entre 0,8 y 2,5 mm
Datos técnicos: Coste energético 89.324 MJ; Emisión de CO2 3.894 kg
Residuos:
- embalaje: re170203 Plástico; rendimiento 0.005 kg
