# Cuneta prefabricada de hormigón

- Propiedad del archivo: CYPE Ingenieros S.A.
- Formato: FIEBDC-3/2016
- Programa: Generador de precios de la construcción. CYPE Ingenieros, S.A.
- Fecha: 07/04/2024
- Ámbito geográfico: Bolivia
- Divisa: BOB
- Costes indirectos: 3 %
- Gastos generales: 13 %
- Beneficio industrial: 6 %
- IVA: 13 %

## M Pisos y pisos urbanos

### ML Bordes y límites de pisos

#### MLR Cunetas

**MLR010** m Cuneta prefabricada de hormigón.
Cuneta formada por piezas prefabricadas de hormigón bicapa, 8/6,5x50x50 cm, rejuntadas con mortero de cemento, confeccionado en obra, dosificación 1:6, sobre base de hormigón simple H21, para un ambiente no severo, tamaño máximo del agregado 20 mm, consistencia plástica de 20 cm de espesor, vaciado desde camión, extendido y vibrado, con acabado maestreado, según pendientes del proyecto y colocado sobre explanada con índice CBR > 5 (California Bearing Ratio), no incluida en este precio. Incluso limpieza. Completamente terminada, sin incluir la excavación.
Incluye: Vaciado y extendido del hormigón. Colocación de las piezas. Relleno de juntas con mortero. Asentado y nivelación.
Criterio de medición de proyecto: Longitud medida según documentación gráfica de Proyecto.
Criterio de medición de obra: Se medirá la longitud realmente ejecutada según especificaciones de Proyecto.

| Código | Ud | Descripción | Rendimiento | Precio | Importe |
|---|---|---|---|---|---|
| mt10hmf120df | m³ | Hormigón simple H21, para un ambiente no severo, tamaño máximo del agregado 20 mm, consistencia plástica, con un asentamiento de 10 a 15 cm, medido con el cono de Abrams, premezclado en planta, según CBH 87. (material) | 0.2 | 822.35 | 164.470 |
| mt08aaa010a | m³ | Agua. (material) | 0.006 | 11.86 | 0.071 |
| mt01arg005a | t | Arena de cantera, para mortero preparado en obra. (material) | 0.018 | 160.87 | 2.896 |
| mt08cem000j | kg | Cemento gris en sacos. (material) | 2.75 | 1.24 | 3.410 |
| mt11cun120a | Ud | Pieza prefabricada de hormigón bicapa para cuneta, 8/6,5x50x50 cm. (material) | 2.1 | 24.53 | 51.513 |
| mq06hor010 | h | Hormigonera eléctrica con una capacidad de amasado de 160 l. (maquinaria) | 0.008 | 23.11 | 0.185 |
| mo041 | h | Especialista de construcción civil. (mano de obra) | 0.339 | 56.74 | 19.235 |
| mo087 | h | Ayudante 1ª de construcción civil. (mano de obra) | 0.591 | 42.41 | 25.064 |
| % | % | Herramienta menor | 2 % | 266.844 | 5.337 |
|  |  | Costes directos |  |  | 272.181 |

Residuos:
- colocación: mt10hmf120df; factor de residuo 0.00130093
- colocación: mt01arg005a Arena de cantera, para mortero preparado en obra; factor de residuo 0.00501329
- colocación: mt08cem000j Cemento gris en sacos; factor de residuo 0.0063
- colocación: mt11cun120a Pieza prefabricada de hormigón bicapa para cuneta, 8/6,5x50x50 cm; factor de residuo 0.0248

## Recursos

**mt10hmf120df** m³ Hormigón simple H21
Datos técnicos: Coste energético 1840.000 MJ; Emisión de CO2 230.000 kg; Código LER 17 01 01; Masa del elemento 2300 kg; Volumen 1.533333 m3

**mt08aaa010a** m³ Agua
Datos técnicos: Coste energético 60.000 MJ; Emisión de CO2 30.000 kg

**mt01arg005a** t Arena de cantera, para mortero preparado en obra
Datos técnicos: Coste energético 75.000 MJ; Emisión de CO2 4.000 kg; Código LER 01 04 08; Masa del elemento 1000 kg; Volumen 0.666667 m3

**mt08cem000j** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt11cun120a** Ud Pieza prefabricada de hormigón bicapa para cuneta, 8/6,5x50x50 cm
Datos técnicos: Coste energético 6.480 MJ; Emisión de CO2 7.739 kg; Código LER 17 01 01; Masa del elemento 50 kg; Volumen 0.033333 m3
Residuos:
- embalaje: re170201 Madera; rendimiento 0.001 kg
- embalaje: re170203 Plástico; rendimiento 0.05 kg
