# Pasarela de madera

- Propiedad del archivo: CYPE Ingenieros S.A.
- Formato: FIEBDC-3/2016
- Programa: Generador de precios de la construcción. CYPE Ingenieros, S.A.
- Fecha: 07/04/2024
- Ámbito geográfico: Bolivia
- Divisa: BOB
- Costes indirectos: 3 %
- Gastos generales: 13 %
- Beneficio industrial: 6 %
- IVA: 13 %

## M Pisos y pisos urbanos

### MP Pisos urbanos

#### MPM De madera

**MPM005** m² Pasarela de madera.
Pasarela formada por tablas de madera maciza, de pino pinaster (Pinus pinaster), de 45x140x2050 mm, color marrón, tratada en autoclave mediante el método Bethell, con clase de uso 4, sobre una base existente. Incluso piezas especiales.
Criterio de valoración económica: El precio no incluye la base de apoyo.
Incluye: Replanteo. Colocación de las tablas.
Criterio de medición de proyecto: Superficie útil, medida según documentación gráfica de Proyecto. No se ha incrementado la medición por roturas y recortes, ya que en la descomposición se ha considerado un 5% más de piezas.
Criterio de medición de obra: Se medirá la superficie realmente ejecutada según especificaciones de Proyecto.

| Código | Ud | Descripción | Rendimiento | Precio | Importe |
|---|---|---|---|---|---|
| mt18mtf020a | m² | Tablas de madera maciza, de pino pinaster (Pinus pinaster), de 45x140x2050 mm, color marrón, tratada en autoclave mediante el método Bethell, con clase de uso 4. (material) | 1.05 | 232.68 | 244.314 |
| mo025 | h | Especialista instalador de pisos de madera. (mano de obra) | 0.182 | 56.74 | 10.327 |
| mo063 | h | Ayudante 1ª instalador de pisos de madera. (mano de obra) | 0.182 | 42.41 | 7.719 |
| % | % | Herramienta menor | 2 % | 262.360 | 5.247 |
|  |  | Costes directos |  |  | 267.607 |

Residuos:
- colocación: mt18mtf020a; factor de residuo 0.014

## Recursos

**mt18mtf020a** m² Tablas de madera maciza
Datos técnicos: Coste energético 1207.178 MJ; Emisión de CO2 -19.152 kg; Código LER 17 02 01; Masa del elemento 14.4 kg; Volumen 0.013091 m3
Residuos:
- embalaje: re170203 Plástico. (componente de residuo); rendimiento 0.03 kg; Código LER 17 02 03; Masa del elemento 1 kg; Volumen 0.001667 m3
