# Marca vial transversal

- Propiedad del archivo: CYPE Ingenieros S.A.
- Formato: FIEBDC-3/2016
- Programa: Generador de precios de la construcción. CYPE Ingenieros, S.A.
- Fecha: 07/04/2024
- Ámbito geográfico: Bolivia
- Divisa: BOB
- Costes indirectos: 3 %
- Gastos generales: 13 %
- Beneficio industrial: 6 %
- IVA: 13 %

## M Pisos y pisos urbanos

### MS Señalización viaria

#### MSH Señalización horizontal

**MSH020** m Marca vial transversal.
Aplicación mecánica con máquina autopropulsada de pintura alcídica color blanco, para marca vial transversal continua, de 40 cm de anchura, para línea de detención. Incluso microesferas de vidrio, para conseguir efecto retrorreflectante en seco.
Incluye: Barrido mediante barredora mecánica. Premarcaje. Aplicación mecánica de la mezcla mediante pulverización.
Criterio de medición de proyecto: Longitud medida según documentación gráfica de Proyecto.
Criterio de medición de obra: Se medirá, a cinta corrida, la longitud realmente ejecutada según especificaciones de Proyecto.

| Código | Ud | Descripción | Rendimiento | Precio | Importe |
|---|---|---|---|---|---|
| mt27mvh030a | kg | Pintura alcídica color blanco. (material) | 0.288 | 28.36 | 8.168 |
| mt27mvh100a | kg | Microesferas de vidrio. (material) | 0.192 | 14.09 | 2.705 |
| mq11bar010 | h | Barredora remolcada con motor auxiliar. (maquinaria) | 0.001 | 446.55 | 0.447 |
| mq08war010b | h | Máquina autopropulsada, para pintar marcas viales sobre la calzada. (maquinaria) | 0.001 | 300.06 | 0.300 |
| mo041 | h | Especialista de construcción civil. (mano de obra) | 0.021 | 56.74 | 1.192 |
| mo087 | h | Ayudante 1ª de construcción civil. (mano de obra) | 0.011 | 42.41 | 0.467 |
| % | % | Herramienta menor | 2 % | 13.279 | 0.266 |
|  |  | Costes directos |  |  | 13.545 |

Residuos:
- colocación: mt27mvh030a Pintura alcídica color blanco; factor de residuo 0.055
- colocación: mt27mvh100a Microesferas de vidrio; factor de residuo 0.011

## Recursos

**mt27mvh030a** kg Pintura alcídica color blanco
Datos técnicos: Coste energético 27.070 MJ; Emisión de CO2 1.204 kg; Código LER 08 01 11; Masa del elemento 1 kg; Volumen 0.001111 m3
Residuos:
- embalaje: re170203 Plástico. (componente de residuo); rendimiento 0.032 kg; Código LER 17 02 03; Masa del elemento 1 kg; Volumen 0.001667 m3

**mt27mvh100a** kg Microesferas de vidrio
Datos técnicos: Coste energético 14.960 MJ; Emisión de CO2 1.120 kg; Código LER 17 02 02; Masa del elemento 1 kg; Volumen 0.001 m3
