# Geotextil no tejido

- Propiedad del archivo: CYPE Ingenieros S.A.
- Formato: FIEBDC-3/2016
- Programa: Generador de precios de la construcción. CYPE Ingenieros, S.A.
- Fecha: 14/12/2021
- Ámbito geográfico: Bolivia
- Divisa: BOB
- Costes indirectos: 3 %
- Gastos generales: 13 %
- Beneficio industrial: 6 %
- IVA: 13 %

## N Aislamientos e impermeabilizaciones

### NG Geosintéticos

#### NGX Geotextiles

**NGX010** m² Geotextil no tejido.
Provisión y colocación sobre el terreno de geotextil no tejido compuesto por fibras de polipropileno unidas por agujeteado, con una resistencia a la tracción longitudinal de 8,0 kN/m, una resistencia a la tracción transversal de 10,1 kN/m, una apertura de cono al ensayo de perforación dinámica según ISO 13433 inferior a 28,7 mm, resistencia CBR a punzonamiento 1,6 kN y una masa superficial de 110 g/m². Incluso cortes, fijaciones al terreno, resolución de solapes y uniones.
Incluye: Colocación del geotextil sobre el terreno. Resolución de solapes y uniones. Fijación del geotextil al terreno mediante grapas.
Criterio de medición de proyecto: Superficie medida según documentación gráfica de Proyecto.
Criterio de medición de obra: Se medirá la superficie realmente ejecutada según especificaciones de Proyecto, incluyendo las entregas y los solapes.

| Código | Ud | Descripción | Rendimiento | Precio | Importe |
|---|---|---|---|---|---|
| mt14gsa030de | m² | Geotextil no tejido compuesto por fibras de polipropileno unidas por agujeteado, con una resistencia a la tracción longitudinal de 8 kN/m, una resistencia a la tracción transversal de 10,1 kN/m, una apertura de cono al ensayo de perforación dinámica según ISO 13433 inferior a 28,7 mm, resistencia CBR a punzonamiento 1,6 kN y una masa superficial de 110 g/m². (material) | 1.1 | 6.21 | 6.831 |
| mo041 | h | Especialista de construcción civil. (mano de obra) | 0.002 | 44.53 | 0.089 |
| mo087 | h | Ayudante 1ª de construcción civil. (mano de obra) | 0.005 | 33.24 | 0.166 |
| % | % | Herramienta menor | 2 % | 7.086 | 0.142 |
|  |  | Costes directos |  |  | 7.228 |

Residuos:
- colocación: mt14gsa030de; factor de residuo 0.07

## Recursos

**mt14gsa030de** m² Geotextil no tejido compuesto por fibras de polipropileno unidas por agujeteado
Datos técnicos: Coste energético 11.642 MJ; Emisión de CO2 0.396 kg; Código LER 17 06 04; Masa del elemento 0.11 kg; Volumen 0.000183 m3
Residuos:
- embalaje: re170203 Plástico. (componente de residuo); rendimiento 0.024 kg; Código LER 17 02 03; Masa del elemento 1 kg; Volumen 0.001667 m3
