# Impermeabilización de balsa o pequeño embalse, con geotextil y geomembrana

- Propiedad del archivo: CYPE Ingenieros S.A.
- Formato: FIEBDC-3/2016
- Programa: Generador de precios de la construcción. CYPE Ingenieros, S.A.
- Fecha: 07/04/2024
- Ámbito geográfico: Bolivia
- Divisa: BOB
- Costes indirectos: 3 %
- Gastos generales: 13 %
- Beneficio industrial: 6 %
- IVA: 13 %

## N Aislamientos e impermeabilizaciones

### NI Impermeabilizaciones

#### NIB Obras hidráulicas

**NIB010** m² Impermeabilización de balsa o pequeño embalse, con geotextil y geomembrana.
Impermeabilización de balsa o pequeño embalse de agua no potable, con geomembrana homogénea de policloruro de vinilo plastificado (PVC-P), con resistencia a la intemperie, de 1,5 mm de espesor, color azul, con una densidad de 1240 kg/m³ según ISO 1183, resistencia CBR a punzonamiento de 2,3 kN según ISO 12236 y una resistencia al desgarro superior a 40 kN/m, colocada con solapes, sin adherir al soporte, sobre geotextil no tejido sintético, termosoldado, de polipropileno, con una resistencia a la tracción longitudinal de 28,0 kN/m, una resistencia a la tracción transversal de 32,0 kN/m, una apertura de cono al ensayo de perforación dinámica según ISO 13433 inferior a 4 mm, resistencia CBR a punzonamiento 1,5 kN y una masa superficial de 400 g/m².
Incluye: Limpieza previa de la superficie soporte. Replanteo y corte. Colocación del geotextil. Colocación de la impermeabilización. Resolución de las uniones.
Criterio de medición de proyecto: Superficie medida según documentación gráfica de Proyecto.
Criterio de medición de obra: Se medirá la superficie realmente ejecutada según especificaciones de Proyecto.

| Código | Ud | Descripción | Rendimiento | Precio | Importe |
|---|---|---|---|---|---|
| mt14gso030eiCb | m² | Geotextil no tejido sintético, termosoldado, de polipropileno, con una resistencia a la tracción longitudinal de 28 kN/m, una resistencia a la tracción transversal de 32 kN/m, una apertura de cono al ensayo de perforación dinámica según ISO 13433 inferior a 4 mm, resistencia CBR a punzonamiento 1,5 kN y una masa superficial de 400 g/m². (material) | 1.1 | 32.65 | 35.915 |
| mt15dag020d | m² | Geomembrana homogénea de policloruro de vinilo plastificado (PVC-P), con resistencia a la intemperie, de 1,5 mm de espesor, color azul, con una densidad de 1240 kg/m³ según ISO 1183, resistencia CBR a punzonamiento de 2,3 kN según ISO 12236 y una resistencia al desgarro superior a 40 kN/m, suministrada en rollos de 2,05 m de anchura y 150 m de longitud. (material) | 1.1 | 65.73 | 72.303 |
| mo029 | h | Especialista aplicador de láminas impermeabilizantes. (mano de obra) | 0.194 | 56.74 | 11.008 |
| mo067 | h | Ayudante 1ª aplicador de láminas impermeabilizantes. (mano de obra) | 0.194 | 42.41 | 8.228 |
| % | % | Herramienta menor | 2 % | 127.454 | 2.549 |
|  |  | Costes directos |  |  | 130.003 |

Residuos:
- colocación: mt14gso030eiCb; factor de residuo 0.035
- colocación: mt15dag020d; factor de residuo 0.048

## Recursos

**mt14gso030eiCb** m² Geotextil no tejido sintético
Datos técnicos: Coste energético 50.222 MJ; Emisión de CO2 1.660 kg; Código LER 17 06 04; Masa del elemento 0.4 kg; Volumen 0.000667 m3
Residuos:
- embalaje: re170203 Plástico. (componente de residuo); rendimiento 0.034 kg; Código LER 17 02 03; Masa del elemento 1 kg; Volumen 0.001667 m3

**mt15dag020d** m² Geomembrana homogénea de policloruro de vinilo plastificado (PVC-P)
Datos técnicos: Coste energético 152.037 MJ; Emisión de CO2 5.416 kg; Código LER 17 06 04; Masa del elemento 1.86 kg; Volumen 0.0031 m3
Residuos:
- embalaje: re170203 Plástico; rendimiento 0.024 kg
