# Impermeabilización de balsa o pequeño embalse, con geotextil y geomembrana

- Propiedad del archivo: CYPE Ingenieros S.A.
- Formato: FIEBDC-3/2016
- Programa: Generador de precios de la construcción. CYPE Ingenieros, S.A.
- Fecha: 07/04/2024
- Ámbito geográfico: Bolivia
- Divisa: BOB
- Costes indirectos: 3 %
- Gastos generales: 13 %
- Beneficio industrial: 6 %
- IVA: 13 %

## N Aislamientos e impermeabilizaciones

### NI Impermeabilizaciones

#### NIB Obras hidráulicas

**NIB010** m² Impermeabilización de balsa o pequeño embalse, con geotextil y geomembrana.
Impermeabilización de balsa o pequeño embalse de agua no potable, con geomembrana homogénea de policloruro de vinilo plastificado (PVC-P), con resistencia a la intemperie, de 1,2 mm de espesor, color gris, con una densidad de 1240 kg/m³ según ISO 1183, resistencia CBR a punzonamiento de 1,8 kN según ISO 12236 y una resistencia al desgarro superior a 40 kN/m, colocada con solapes, sin adherir al soporte, sobre geotextil tejido a base de polipropileno, con una resistencia a la tracción longitudinal de 85,0 kN/m, una resistencia a la tracción transversal de 85,0 kN/m, una apertura de cono al ensayo de perforación dinámica según ISO 13433 inferior a 8 mm, resistencia CBR a punzonamiento 9 kN y una masa superficial de 371 g/m².
Incluye: Limpieza previa de la superficie soporte. Replanteo y corte. Colocación del geotextil. Colocación de la impermeabilización. Resolución de las uniones.
Criterio de medición de proyecto: Superficie medida según documentación gráfica de Proyecto.
Criterio de medición de obra: Se medirá la superficie realmente ejecutada según especificaciones de Proyecto.

| Código | Ud | Descripción | Rendimiento | Precio | Importe |
|---|---|---|---|---|---|
| mt14gsa040gg | m² | Geotextil tejido a base de polipropileno, con una resistencia a la tracción longitudinal de 85 kN/m, una resistencia a la tracción transversal de 85 kN/m, una apertura de cono al ensayo de perforación dinámica según ISO 13433 inferior a 8 mm, resistencia CBR a punzonamiento 9 kN y una masa superficial de 371 g/m². (material) | 1.1 | 34.59 | 38.049 |
| mt15dag020a | m² | Geomembrana homogénea de policloruro de vinilo plastificado (PVC-P), con resistencia a la intemperie, de 1,2 mm de espesor, color gris, con una densidad de 1240 kg/m³ según ISO 1183, resistencia CBR a punzonamiento de 1,8 kN según ISO 12236 y una resistencia al desgarro superior a 40 kN/m, suministrada en rollos de 2,05 m de anchura y 150 m de longitud. (material) | 1.1 | 53.39 | 58.729 |
| mo029 | h | Especialista aplicador de láminas impermeabilizantes. (mano de obra) | 0.194 | 56.74 | 11.008 |
| mo067 | h | Ayudante 1ª aplicador de láminas impermeabilizantes. (mano de obra) | 0.194 | 42.41 | 8.228 |
| % | % | Herramienta menor | 2 % | 116.014 | 2.320 |
|  |  | Costes directos |  |  | 118.334 |

Residuos:
- colocación: mt14gsa040gg; factor de residuo 0.035
- colocación: mt15dag020a; factor de residuo 0.048

## Recursos

**mt14gsa040gg** m² Geotextil tejido a base de polipropileno
Datos técnicos: Coste energético 46.820 MJ; Emisión de CO2 1.551 kg; Código LER 17 06 04; Masa del elemento 0.371 kg; Volumen 0.000618 m3
Residuos:
- embalaje: re170203 Plástico. (componente de residuo); rendimiento 0.034 kg; Código LER 17 02 03; Masa del elemento 1 kg; Volumen 0.001667 m3

**mt15dag020a** m² Geomembrana homogénea de policloruro de vinilo plastificado (PVC-P)
Datos técnicos: Coste energético 122.094 MJ; Emisión de CO2 4.356 kg; Código LER 17 06 04; Masa del elemento 1.488 kg; Volumen 0.00248 m3
Residuos:
- embalaje: re170203 Plástico; rendimiento 0.024 kg
