# Marcado y señalización de cancha de tenis, sobre piso deportivo de resinas sintéticas, con pintura acrílica mate vía agua

- Propiedad del archivo: CYPE INGENIEROS, S.A.
- Formato: FIEBDC-3/2002
- Ámbito geográfico: Bolivia
- Costes indirectos: 3.00 %
- Gastos generales: 13.00 %
- Beneficio industrial: 6.00 %
- IVA: 13.00 %

**TDM010** Ud Marcado y señalización de cancha de tenis, sobre piso deportivo de resinas sintéticas, con pintura acrílica mate vía agua.
Marcado y señalización de cancha de tenis, sobre piso deportivo de resinas sintéticas, con líneas de 5 cm de anchura, continuas o discontinuas, mediante aplicación con brocha o rodillo de pintura acrílica mate vía agua, color a elegir, densidad 1,3 g/m³, viscosidad > 20 poises, según normas federativas.
Incluye: Preparación de la superficie. Ejecución del marcado.
Criterio de medición de proyecto: Número de unidades previstas, según documentación gráfica de Proyecto.
Criterio de medición de obra: Se medirá el número de unidades realmente ejecutadas según especificaciones de Proyecto.

| Código | Ud | Descripción | Rendimiento | Precio | Importe |
|---|---|---|---|---|---|
| mt47adc130 | kg | Pintura acrílica mate vía agua, color a elegir, densidad 1,3 g/m³, viscosidad > 20 poises. (material) | 10.000 | 12.07 | 120.70 |
| mt47mpi030 | Ud | Rollo de cinta adhesiva. (material) | 20.000 | 2.65 | 53.00 |
| mo038 | h | Especialista pintor. (mano de obra) | 6.567 | 4.19 | 27.52 |
| mo076 | h | Ayudante 1ª de pintor. (mano de obra) | 6.567 | 3.08 | 20.23 |
| % | % | Herramienta menor | 2 % | 221.45 | 4.43 |
|  |  | Costes directos |  |  | 225.88 |
