# Balancín

- Propiedad del archivo: CYPE Ingenieros S.A.
- Formato: FIEBDC-3/2016
- Programa: Generador de precios de la construcción. CYPE Ingenieros, S.A.
- Fecha: 07/04/2024
- Ámbito geográfico: Bolivia
- Divisa: BOB
- Costes indirectos: 3 %
- Gastos generales: 13 %
- Beneficio industrial: 6 %
- IVA: 13 %

## T Equipamiento urbano

### TJ Áreas de juegos infantiles

#### TJJ Juegos infantiles

**TJJ020** Ud Balancín.
Balancín de tubo de acero pintado al horno y paneles HPL, de 3 plazas, para niños de 3 a 8 años, con zona de seguridad de 12,50 m² y 1,00 m de altura libre de caída. Colocación en obra: con tacos químicos, sobre una superficie base.
Criterio de valoración económica: El precio no incluye la superficie base.
Incluye: Replanteo. Fijación del juego infantil.
Criterio de medición de proyecto: Número de unidades previstas, según documentación gráfica de Proyecto.
Criterio de medición de obra: Se medirá el número de unidades realmente ejecutadas según especificaciones de Proyecto.

| Código | Ud | Descripción | Rendimiento | Precio | Importe |
|---|---|---|---|---|---|
| mt50spl105b | Ud | Fijación compuesta por taco químico, arandela y tornillo de acero. (material) | 4 | 43.9 | 175.600 |
| mt52jig020i | Ud | Balancín de tubo de acero pintado al horno y paneles HPL, de 3 plazas, con muelles de acero y asientos de polietileno, para niños de 3 a 8 años, con zona de seguridad de 12,50 m² y 1,00 m de altura libre de caída, con elementos de fijación. Y. (material) | 1 | 19188.16 | 19188.160 |
| mo041 | h | Especialista de construcción civil. (mano de obra) | 2.726 | 56.74 | 154.673 |
| mo087 | h | Ayudante 1ª de construcción civil. (mano de obra) | 2.726 | 42.41 | 115.610 |
| % | % | Herramienta menor | 2 % | 19634.043 | 392.681 |
|  |  | Costes directos |  |  | 20026.724 |

## Recursos

**mt52jig020i** Ud Balancín de tubo de acero pintado al horno y paneles HPL
Datos técnicos: Coste energético 611.849 MJ; Emisión de CO2 29.291 kg
Residuos:
- embalaje: re150101 Envases de papel y cartón. (componente de residuo); rendimiento 3.935 kg; Código LER 15 01 01; Masa del elemento 1 kg; Volumen 0.001333 m3
