# Piso absorbedor de impactos, de material granular

- Propiedad del archivo: CYPE Ingenieros S.A.
- Formato: FIEBDC-3/2016
- Programa: Generador de precios de la construcción. CYPE Ingenieros, S.A.
- Fecha: 07/04/2024
- Ámbito geográfico: Bolivia
- Divisa: BOB
- Costes indirectos: 3 %
- Gastos generales: 13 %
- Beneficio industrial: 6 %
- IVA: 13 %

## T Equipamiento urbano

### TJ Áreas de juegos infantiles

#### TJR Pisos absorbedores de impactos

**TJR010** m² Piso absorbedor de impactos, de material granular.
Piso absorbedor de impactos para una altura máxima de caída de 3,0 m, en áreas exteriores de juegos infantiles, formado por una capa de arena, no compactada, de 30 cm de espesor.
Incluye: Transporte y descarga del material a pie de tajo. Extendido y nivelación del material.
Criterio de medición de proyecto: Superficie medida según documentación gráfica de Proyecto.
Criterio de medición de obra: Se medirá la superficie realmente ejecutada según especificaciones de Proyecto.

| Código | Ud | Descripción | Rendimiento | Precio | Importe |
|---|---|---|---|---|---|
| mt01arp021b | m³ | Arena de granulometría comprendida entre 0,2 y 2 mm, sin partículas de lodo ni de arcilla, para áreas de juegos infantiles. (material) | 0.3 | 337.83 | 101.349 |
| mq01pan070b | h | Mini pala cargadora sobre neumáticos, de 52 kW/1 m³ kW. (maquinaria) | 0.11 | 246.5 | 27.115 |
| mo087 | h | Ayudante 1ª de construcción civil. (mano de obra) | 0.061 | 42.41 | 2.587 |
| % | % | Herramienta menor | 2 % | 131.051 | 2.621 |
|  |  | Costes directos |  |  | 133.672 |

Residuos:
- colocación: mt01arp021b; factor de residuo 0.003

## Recursos

**mt01arp021b** m³ Arena de granulometría comprendida entre 0,2 y 2 mm
Datos técnicos: Coste energético 146.250 MJ; Emisión de CO2 7.800 kg; Código LER 01 04 09; Masa del elemento 1950 kg; Volumen 1.21875 m3
