# Perímetro para piso absorbedor de impactos, de baldosas de caucho

- Propiedad del archivo: CYPE Ingenieros S.A.
- Formato: FIEBDC-3/2016
- Programa: Generador de precios de la construcción. CYPE Ingenieros, S.A.
- Fecha: 07/04/2024
- Ámbito geográfico: Bolivia
- Divisa: BOB
- Costes indirectos: 3 %
- Gastos generales: 13 %
- Beneficio industrial: 6 %
- IVA: 13 %

## T Equipamiento urbano

### TJ Áreas de juegos infantiles

#### TJR Pisos absorbedores de impactos

**TJR031** m Perímetro para piso absorbedor de impactos, de baldosas de caucho.
Perímetro para piso absorbedor de impactos para una altura máxima de caída de 1,3 m, en áreas de juegos infantiles, formado por baldosas bicapa de caucho reciclado SBR/EPDM, con borde biselado, de 1000x250x40 mm, color a elegir de la carta RAL, recibidas con adhesivo especial de poliuretano bicomponente.
Criterio de valoración económica: El precio no incluye la superficie base.
Incluye: Replanteo. Corte de las piezas. Aplicación del adhesivo. Colocación de las baldosas de caucho. Limpieza final.
Criterio de medición de proyecto: Longitud medida según documentación gráfica de Proyecto.
Criterio de medición de obra: Se medirá la longitud realmente ejecutada según especificaciones de Proyecto.

| Código | Ud | Descripción | Rendimiento | Precio | Importe |
|---|---|---|---|---|---|
| mt47adc110a | kg | Adhesivo especial de poliuretano bicomponente. (material) | 0.2 | 42.9 | 8.580 |
| mt47adc412fg | m | Baldosa bicapa de caucho reciclado SBR/EPDM, con borde biselado, de 1000x250x40 mm, compuesta de una capa inferior de caucho reciclado SBR de color negro y una capa superior de caucho reciclado EPDM de 10 mm de espesor, color a elegir de la carta RAL, con aglomerantes de poliuretano. (material) | 1.05 | 156.07 | 163.874 |
| mo041 | h | Especialista de construcción civil. (mano de obra) | 0.097 | 56.74 | 5.504 |
| mo087 | h | Ayudante 1ª de construcción civil. (mano de obra) | 0.097 | 42.41 | 4.114 |
| % | % | Herramienta menor | 2 % | 182.072 | 3.641 |
|  |  | Costes directos |  |  | 185.713 |

Residuos:
- colocación: mt47adc110a Adhesivo especial de poliuretano bicomponente; factor de residuo 0.038685

## Recursos

**mt47adc110a** kg Adhesivo especial de poliuretano bicomponente
Datos técnicos: Coste energético 144.471 MJ; Emisión de CO2 7.014 kg; Código LER 17 09 04; Masa del elemento 1 kg; Volumen 0.000667 m3
Residuos:
- embalaje: re170203 Plástico. (componente de residuo); rendimiento 0.003 kg; Código LER 17 02 03; Masa del elemento 1 kg; Volumen 0.001667 m3

**mt47adc412fg** m Baldosa bicapa de caucho reciclado SBR/EPDM
Datos técnicos: Coste energético 135.450 MJ; Emisión de CO2 7.500 kg
