# Papelera de madera

- Propiedad del archivo: CYPE Ingenieros S.A.
- Formato: FIEBDC-3/2016
- Programa: Generador de precios de la construcción. CYPE Ingenieros, S.A.
- Fecha: 19/06/2025
- Ámbito geográfico: Bolivia
- Divisa: BOB
- Costes indirectos: 3 %
- Gastos generales: 13 %
- Beneficio industrial: 6 %
- IVA: 13 %

## T Equipamiento urbano

### TM Mobiliario urbano

#### TME Papeleras

**TME050** Ud Papelera de madera.
Papelera, de 50x30x100 cm y 45 litros de capacidad, con cuerpo de madera, colocación mediante soldadura.
Criterio de valoración económica: El precio no incluye la superficie soporte.
Incluye: Replanteo. Colocación.
Criterio de medición de proyecto: Número de unidades previstas, según documentación gráfica de Proyecto.
Criterio de medición de obra: Se medirá el número de unidades realmente ejecutadas según especificaciones de Proyecto.

| Código | Ud | Descripción | Rendimiento | Precio | Importe |
|---|---|---|---|---|---|
| mt52pap050b | Ud | Papelera, de 50x30x100 cm y 45 litros de capacidad, con cuerpo de madera, incluso pernos de anclaje. (material) | 1 | 3971.56 | 3971.560 |
| mt10hmf120de | m³ | Hormigón simple H21, para un ambiente no severo, tamaño máximo del agregado 20 mm, consistencia blanda, con un asentamiento de 6 a 9 cm, medido con el cono de Abrams, premezclado en planta, según CBH 87. (material) | 0.25 | 822.1 | 205.525 |
| mt09reh330 | kg | Mortero de resina epoxi con arena de sílice, de endurecimiento rápido, para relleno de anclajes. (material) | 0.2 | 38.51 | 7.702 |
| mo041 | h | Especialista de construcción civil. (mano de obra) | 0.582 | 59.67 | 34.728 |
| mo087 | h | Ayudante 1ª de construcción civil. (mano de obra) | 0.582 | 44.6 | 25.957 |
| % | % | Herramienta menor | 2 % | 4245.472 | 84.909 |
|  |  | Costes directos |  |  | 4330.381 |

Residuos:
- colocación: mt10hmf120de; factor de residuo 0.00130087
- colocación: mt09reh330 Mortero de resina epoxi con arena de sílice, de endurecimiento rápido, para relleno de anclajes; factor de residuo 0.042925

## Recursos

**mt52pap050b** Ud Papelera, de 50x30x100 cm y 45 litros de capacidad, con cuerpo de madera, incluso pernos de anclaje
Datos técnicos: Coste energético 1835.776 MJ; Emisión de CO2 -22.063 kg
Residuos:
- embalaje: re150101 Envases de papel y cartón. (componente de residuo); rendimiento 3.585 kg; Código LER 15 01 01; Masa del elemento 1 kg; Volumen 0.001333 m3

**mt10hmf120de** m³ Hormigón simple H21
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
