# Jardinera de acero

- Propiedad del archivo: CYPE Ingenieros S.A.
- Formato: FIEBDC-3/2016
- Programa: Generador de precios de la construcción. CYPE Ingenieros, S.A.
- Fecha: 05/11/2024
- Ámbito geográfico: Bolivia
- Divisa: BOB
- Costes indirectos: 3 %
- Gastos generales: 13 %
- Beneficio industrial: 6 %
- IVA: 13 %

## T Equipamiento urbano

### TM Mobiliario urbano

#### TMJ Jardineras

**TMJ060** Ud Jardinera de acero.
Jardinera troncocónica de acero, de 130 cm de diámetro superior y 35 cm de altura y 215 litros de capacidad, con imprimación epoxi y pintura de poliéster.
Incluye: Colocación de la jardinera. Eliminación y limpieza del material sobrante.
Criterio de medición de proyecto: Número de unidades previstas, según documentación gráfica de Proyecto.
Criterio de medición de obra: Se medirá el número de unidades realmente ejecutadas según especificaciones de Proyecto.

| Código | Ud | Descripción | Rendimiento | Precio | Importe |
|---|---|---|---|---|---|
| mt52mug250za | Ud | Jardinera troncocónica de acero, de 130 cm de diámetro superior y 35 cm de altura y 215 litros de capacidad, con imprimación epoxi y pintura de poliéster. (material) | 1 | 11800.48 | 11800.480 |
| mq04cag010a | h | Camión con grúa de hasta 6 t. (maquinaria) | 0.341 | 372.75 | 127.108 |
| mo041 | h | Especialista de construcción civil. (mano de obra) | 0.376 | 57.16 | 21.492 |
| mo087 | h | Ayudante 1ª de construcción civil. (mano de obra) | 0.63 | 42.73 | 26.920 |
| % | % | Herramienta menor | 2 % | 11976.000 | 239.520 |
|  |  | Costes directos |  |  | 12215.520 |

## Recursos

**mt52mug250za** Ud Jardinera troncocónica de acero
Datos técnicos: Coste energético 2665.007 MJ; Emisión de CO2 165.415 kg
Residuos:
- embalaje: re150101 Envases de papel y cartón. (componente de residuo); rendimiento 1.575 kg; Código LER 15 01 01; Masa del elemento 1 kg; Volumen 0.001333 m3
