# Bolardo flexible fijo, de caucho

- Propiedad del archivo: CYPE Ingenieros S.A.
- Formato: FIEBDC-3/2016
- Programa: Generador de precios de la construcción. CYPE Ingenieros, S.A.
- Fecha: 05/11/2024
- Ámbito geográfico: Bolivia
- Divisa: BOB
- Costes indirectos: 3 %
- Gastos generales: 13 %
- Beneficio industrial: 6 %
- IVA: 13 %

## T Equipamiento urbano

### TP Protecciones peatonales

#### TPH Hitos y bolardos

**TPH080** Ud Bolardo flexible fijo, de caucho.
Bolardo flexible fijo, de 100 cm de altura y 9 cm de diámetro, de caucho, con pintura de color negro resistente a los rayos ultravioleta, fijado a una superficie soporte con aglomerante hidráulico, compuesto por cementos de alta resistencia y aditivos específicos, de fraguado rápido, y elementos de anclaje.
Criterio de valoración económica: El precio no incluye la superficie soporte.
Incluye: Replanteo. Montaje. Eliminación y limpieza del material sobrante.
Criterio de medición de proyecto: Número de unidades previstas, según documentación gráfica de Proyecto.
Criterio de medición de obra: Se medirá el número de unidades realmente ejecutadas según especificaciones de Proyecto.

| Código | Ud | Descripción | Rendimiento | Precio | Importe |
|---|---|---|---|---|---|
| mt52mug340a | Ud | Bolardo flexible fijo, de 100 cm de altura y 9 cm de diámetro, de caucho, con pintura de color negro resistente a los rayos ultravioleta, incluso pernos de anclaje. (material) | 1 | 1218.11 | 1218.110 |
| mt09amp010a | kg | Aglomerante hidráulico, compuesto por cementos de alta resistencia y aditivos específicos, de fraguado rápido. (material) | 0.2 | 4.93 | 0.986 |
| mo041 | h | Especialista de construcción civil. (mano de obra) | 0.485 | 57.16 | 27.723 |
| mo087 | h | Ayudante 1ª de construcción civil. (mano de obra) | 0.485 | 42.73 | 20.724 |
| % | % | Herramienta menor | 2 % | 1267.543 | 25.351 |
|  |  | Costes directos |  |  | 1292.894 |
