# Panel complementario de tráfico

- Propiedad del archivo: CYPE Ingenieros S.A.
- Formato: FIEBDC-3/2016
- Programa: Generador de precios de la construcción. CYPE Ingenieros, S.A.
- Fecha: 07/04/2024
- Ámbito geográfico: Bolivia
- Divisa: BOB
- Costes indirectos: 3 %
- Gastos generales: 13 %
- Beneficio industrial: 6 %
- IVA: 13 %

## T Equipamiento urbano

### TS Señalización y soportes publicitarios

#### TSV Señalización vertical

**TSV060** Ud Panel complementario de tráfico.
Provisión y colocación sobre el soporte de panel complementario de tráfico de acero galvanizado, de 50x50 cm, con retrorreflectancia nivel 3 (D.G.). Incluso accesorios, tornillería y elementos de anclaje.
Incluye: Montaje.
Criterio de medición de proyecto: Número de unidades previstas, según documentación gráfica de Proyecto.
Criterio de medición de obra: Se medirá el número de unidades realmente suministradas según especificaciones de Proyecto.

| Código | Ud | Descripción | Rendimiento | Precio | Importe |
|---|---|---|---|---|---|
| mt53spc100x | Ud | Panel complementario de tráfico de acero galvanizado, de 50x50 cm, con retrorreflectancia nivel 3 (D.G.), incluso accesorios, tornillería y elementos de anclaje. (material) | 1 | 841.68 | 841.680 |
| mq07cce010a | h | Camión con cesta elevadora de brazo articulado de 16 m de altura máxima de trabajo y 260 kg de carga máxima. (maquinaria) | 0.187 | 142.38 | 26.625 |
| mo041 | h | Especialista de construcción civil. (mano de obra) | 0.121 | 56.74 | 6.866 |
| mo087 | h | Ayudante 1ª de construcción civil. (mano de obra) | 0.121 | 42.41 | 5.132 |
| % | % | Herramienta menor | 2 % | 880.303 | 17.606 |
|  |  | Costes directos |  |  | 897.909 |

Residuos:
- colocación: mt53spc100x; factor de residuo 0.0053

## Recursos

**mt53spc100x** Ud Panel complementario de tráfico de acero galvanizado
Datos técnicos: Coste energético 94.988 MJ; Emisión de CO2 9.485 kg; Código LER 17 04 05; Masa del elemento 3.63 kg; Volumen 0.001729 m3
Residuos:
- embalaje: re170203 Plástico. (componente de residuo); rendimiento 0.04 kg; Código LER 17 02 03; Masa del elemento 1 kg; Volumen 0.001667 m3
